# Rehabilitación energética de edificio mediante la colocación

- Propiedad del archivo: CYPE INGENIEROS, S.A.
- Formato: FIEBDC-3/2002
- Ámbito geográfico: Honduras
- Costes indirectos: 3.00 %
- Gastos generales: 13.00 %
- Beneficio industrial: 6.00 %
- IVA: 15.00 %

## Z Rehabilitación energética

### ZC Calefacción, climatización y agua caliente

#### ZCG Calderas a gas

**ZCG231** Ud Rehabilitación energética de edificio mediante la colocación, en sustitución de equipo existente, de caldera mural de condensación a gas propano, sólo calefacción, cámara de combustión estanca y tiro forzado, potencia de 30 kW, dimensiones 760x440x360 mm, panel de mandos con display digital, con termostato de ambiente, comunicación digital vía bus a 2 hilos.
Rehabilitación energética de edificio mediante la colocación, en sustitución de equipo existente, de caldera mural de condensación a gas propano, sólo calefacción, cámara de combustión estanca y tiro forzado, potencia de 30 kW, dimensiones 760x440x360 mm, panel de mandos con display digital, encendido electrónico y seguridad por ionización, sin llama piloto, equipamiento formado por: cuerpo de caldera, panel de control y mando, programador digital para programación semanal del circuito de calefacción y agua caliente, encastrado en el frontal de la caldera, vaso de expansión con purgador automático, kit estándar de desagüe de humos y plantilla de montaje, con termostato de ambiente, comunicación digital vía bus a 2 hilos. Totalmente montada, conexionada y probada.
Incluye: Replanteo. Presentación de los elementos. Montaje de la caldera y sus accesorios. Conexionado con las redes de conducción de agua, de gas, de salubridad y eléctrica, y con el ducto de desagüe de los productos de la combustión. Puesta en marcha.
Criterio de medición de proyecto: Número de unidades previstas, según documentación gráfica de Proyecto.
Criterio de medición de obra: Se medirá el número de unidades realmente ejecutadas según especificaciones de Proyecto.

| Código | Ud | Descripción | Rendimiento | Precio | Importe |
|---|---|---|---|---|---|
| mt38cmj014eg | Ud | Caldera mural de condensación a gas propano, sólo calefacción, cámara de combustión estanca y tiro forzado, potencia de 30 kW, dimensiones 760x440x360 mm, panel de mandos con display digital, encendido electrónico y seguridad por ionización, sin llama piloto, equipamiento formado por: cuerpo de caldera, panel de control y mando, programador digital para programación semanal del circuito de calefacción y agua caliente, encastrado en el frontal de la caldera, vaso de expansión con purgador automático, kit estándar de desagüe de humos y plantilla de montaje. (material) | 1.000 | 3297.52 | 3297.52 |
| mt38scj012a | Ud | Termostato de ambiente, comunicación digital vía bus a 2 hilos, con pantalla digital, alimentación a 24 V. (material) | 1.000 | 78.36 | 78.36 |
| mt35aia010a | m | Tubo curvable de PVC, corrugado, de color negro, de 16 mm de diámetro nominal, para canalización empotrada en obra de mampostería (paredes y techos). Resistencia a la compresión 320 N, resistencia al impacto 1 julio, temperatura de trabajo -5°C hasta 60°C, con grado de protección IP 545, no propagador de la llama. (material) | 8.000 | 0.32 | 2.56 |
| mt35cun020a | m | Cable unipolar ES07Z1-K (AS), no propagador de la llama, con conductor multifilar de cobre clase 5 (-K) de 1,5 mm² de sección, con aislamiento de compuesto termoplástico a base de poliolefina libre de halógenos con baja emisión de humos y gases corrosivos (Z1), siendo su tensión asignada de 450/750 V. (material) | 16.000 | 0.51 | 8.16 |
| mt38www010 | Ud | Material auxiliar para instalaciones de calefacción. (material) | 1.000 | 2.26 | 2.26 |
| mo004 | h | Instalador de calefacción. (mano de obra) | 3.443 | 2.10 | 7.23 |
| mo103 | h | Ayudante de instalador de calefacción. (mano de obra) | 3.443 | 1.50 | 5.16 |
| % | % | Costes directos complementarios | 2 % | 3401.25 | 68.03 |
|  |  | Costes directos |  |  | 3469.28 |
