# Rehabilitación energética de edificio mediante la colocación

- Propiedad del archivo: CYPE INGENIEROS, S.A.
- Formato: FIEBDC-3/2002
- Ámbito geográfico: Honduras
- Costes indirectos: 3.00 %
- Gastos generales: 13.00 %
- Beneficio industrial: 6.00 %
- IVA: 15.00 %

## Z Rehabilitación energética

### ZC Calefacción, climatización y agua caliente

#### ZCG Calderas a gas

**ZCG238** Ud Rehabilitación energética de edificio mediante la colocación, en sustitución de equipo existente, de caldera mural, de condensación, con intercambiador de tubos de aluminio aleteados y quemador modulante de gas natural, para calefacción, potencia útil modulante de 10,4 a 45 kW, peso 48 kg, dimensiones 695x520x465 mm, cuadro de mando para el control de la temperatura ambiental, sonda de temperatura exterior.
Rehabilitación energética de edificio mediante la colocación, en sustitución de equipo existente, de caldera mural, de condensación, con intercambiador de tubos de aluminio aleteados y quemador modulante de gas natural, para calefacción, potencia útil modulante de 10,4 a 45 kW, peso 48 kg, dimensiones 695x520x465 mm, con válvula de 3 vías para la producción de agua caliente mediante interacumulador, cuadro de mando para el control de la temperatura ambiental, sonda de temperatura exterior. Totalmente montada, conexionada y probada.
Incluye: Replanteo. Presentación de los elementos. Montaje de la caldera y sus accesorios. Conexionado con las redes de conducción de agua, de gas, de salubridad y eléctrica, y con el ducto de desagüe de los productos de la combustión. Puesta en marcha.
Criterio de medición de proyecto: Número de unidades previstas, según documentación gráfica de Proyecto.
Criterio de medición de obra: Se medirá el número de unidades realmente ejecutadas según especificaciones de Proyecto.

| Código | Ud | Descripción | Rendimiento | Precio | Importe |
|---|---|---|---|---|---|
| mt38cbu070aa | Ud | Caldera mural, de condensación, con intercambiador de tubos de aluminio aleteados y quemador modulante de gas natural, para calefacción, potencia útil modulante de 10,4 a 45 kW, peso 48 kg, dimensiones 695x520x465 mm, con válvula de 3 vías para la producción de agua caliente mediante interacumulador. (material) | 1.000 | 4856.92 | 4856.92 |
| mt38cbu500a | Ud | Cuadro de mando para el control de la temperatura ambiental, regulación de hasta 4 circuitos, 1 directo y 3 con válvulas mezcladoras, regulación de la temperatura con funcionamiento nocturno, programación diaria y semanal, programación de agua caliente (material) | 1.000 | 311.11 | 311.11 |
| mt38cbu535a | Ud | Sonda de temperatura exterior. (material) | 1.000 | 19.69 | 19.69 |
| mt35aia010a | m | Tubo curvable de PVC, corrugado, de color negro, de 16 mm de diámetro nominal, para canalización empotrada en obra de mampostería (paredes y techos). Resistencia a la compresión 320 N, resistencia al impacto 1 julio, temperatura de trabajo -5°C hasta 60°C, con grado de protección IP 545, no propagador de la llama. (material) | 10.000 | 0.32 | 3.20 |
| mt35cun020a | m | Cable unipolar ES07Z1-K (AS), no propagador de la llama, con conductor multifilar de cobre clase 5 (-K) de 1,5 mm² de sección, con aislamiento de compuesto termoplástico a base de poliolefina libre de halógenos con baja emisión de humos y gases corrosivos (Z1), siendo su tensión asignada de 450/750 V. (material) | 20.000 | 0.51 | 10.20 |
| mt38www010 | Ud | Material auxiliar para instalaciones de calefacción. (material) | 1.000 | 2.26 | 2.26 |
| mt37www010 | Ud | Material auxiliar para instalaciones de fontanería. (material) | 1.000 | 1.53 | 1.53 |
| mo004 | h | Instalador de calefacción. (mano de obra) | 4.643 | 2.10 | 9.75 |
| mo103 | h | Ayudante de instalador de calefacción. (mano de obra) | 4.643 | 1.50 | 6.96 |
| % | % | Costes directos complementarios | 2 % | 5221.62 | 104.43 |
|  |  | Costes directos |  |  | 5326.05 |
