# Rehabilitación energética de edificio mediante la colocación

- Propiedad del archivo: CYPE INGENIEROS, S.A.
- Formato: FIEBDC-3/2002
- Ámbito geográfico: Honduras
- Costes indirectos: 3.00 %
- Gastos generales: 13.00 %
- Beneficio industrial: 6.00 %
- IVA: 15.00 %

## Z Rehabilitación energética

### ZC Calefacción, climatización y agua caliente

#### ZCH Estufas

**ZCH030** Ud Rehabilitación energética de edificio mediante la colocación, en sustitución de equipo existente, de estufa a pellets, potencia térmica nominal de 3,8 a 9 kW, rendimiento 89%, volumen de calefacción, calculado con un requisito de 40 W/m³, 220 m³, revestimiento de mayólica color antracita, sistema de ventilación forzada controlada electrónicamente, con mando a distancia.
Rehabilitación energética de edificio mediante la colocación, en sustitución de equipo existente, de estufa a pellets, potencia térmica nominal de 3,8 a 9 kW, rendimiento 89%, volumen de calefacción, calculado con un requisito de 40 W/m³, 220 m³, revestimiento de mayólica color antracita, sistema de ventilación forzada controlada electrónicamente, con mando a distancia, compuesta de frontal (puerta, rejilla y puerta inferior) de fundición, hogar de ladrillos refractarios, quemador de fundición, cristal cerámico resistente a los 800°C, panel de control con pantalla de led, termostato-programador, difusor de flujo de aire direccionable, empuñadura oculta para apertura, humidificador de aire ambiental y depósito para pellets de 25 litros. Incluso accesorios de conexión al ducto de desagüe de los productos de la combustión, sin incluir este ducto. Totalmente montada y conexionada.
Incluye: Replanteo de la estufa. Presentación de los elementos. Montaje de la estufa y sus accesorios. Conexión al ducto de desagüe.
Criterio de medición de proyecto: Número de unidades previstas, según documentación gráfica de Proyecto.
Criterio de medición de obra: Se medirá el número de unidades realmente ejecutadas según especificaciones de Proyecto.

| Código | Ud | Descripción | Rendimiento | Precio | Importe |
|---|---|---|---|---|---|
| mt38arc020kj | Ud | Estufa a pellets, potencia térmica nominal de 3,8 a 9 kW, rendimiento 89%, volumen de calefacción, calculado con un requisito de 40 W/m³, 220 m³, revestimiento de mayólica color antracita, sistema de ventilación forzada controlada electrónicamente, con mando a distancia, compuesta de frontal (puerta, rejilla y puerta inferior) de fundición, hogar de ladrillos refractarios, quemador de fundición, cristal cerámico resistente a los 800°C, panel de control con pantalla de led, termostato-programador, difusor de flujo de aire direccionable, empuñadura oculta para apertura, humidificador de aire ambiental y depósito para pellets de 25 litros. (material) | 1.000 | 3806.78 | 3806.78 |
| mt38arc600a | Ud | Puesta en marcha y formación en el manejo de estufa a pellets. (material) | 1.000 | 80.78 | 80.78 |
| mo004 | h | Instalador de calefacción. (mano de obra) | 1.134 | 2.10 | 2.38 |
| mo103 | h | Ayudante de instalador de calefacción. (mano de obra) | 1.134 | 1.50 | 1.70 |
| % | % | Costes directos complementarios | 2 % | 3891.64 | 77.83 |
|  |  | Costes directos |  |  | 3969.47 |
