# Rehabilitación energética de edificio mediante la colocación

- Propiedad del archivo: CYPE INGENIEROS, S.A.
- Formato: FIEBDC-3/2002
- Ámbito geográfico: Honduras
- Costes indirectos: 3.00 %
- Gastos generales: 13.00 %
- Beneficio industrial: 6.00 %
- IVA: 15.00 %

## Z Rehabilitación energética

### ZC Calefacción, climatización y agua caliente

#### ZCM Unidades autónomas de climatización

**ZCM022** Ud Rehabilitación energética de edificio mediante la colocación, en sustitución de equipo existente, de equipo de aire acondicionado, sistema aire-aire split 1x1, de suelo, para gas R-410A, bomba de calor, alimentación monofásica (230V/50Hz), potencia frigorífica nominal 2,5 kW, potencia calorífica nominal 3,4 kW, SEER = 7,03 (clase A++), SCOP = 4,25 (clase A+), EER = 4,8 (clase A), COP = 4,7 (clase A).
Rehabilitación energética de edificio mediante la colocación, en sustitución de equipo existente, de equipo de aire acondicionado, sistema aire-aire split 1x1, de suelo, para gas R-410A, bomba de calor, alimentación monofásica (230V/50Hz), potencia frigorífica nominal 2,5 kW (temperatura de bulbo seco en el interior 27°C, temperatura de bulbo húmedo en el interior 19°C, temperatura de bulbo seco en el exterior 35°C, temperatura de bulbo húmedo en el exterior 24°C), potencia calorífica nominal 3,4 kW (temperatura de bulbo seco en el interior 20°C, temperatura de bulbo húmedo en el exterior 6°C), SEER = 7,03 (clase A++), SCOP = 4,25 (clase A+), EER = 4,8 (clase A), COP = 4,7 (clase A), formado por una unidad interior de 600x860x238 mm, nivel sonoro (velocidad baja) 26 dBA, caudal de aire (velocidad alta) 540 m³/h, con filtro enzimático, filtro desodorizante fotocatalítico y control inalámbrico, con programación semanal, y una unidad exterior con compresor de tipo rotativo, de 595x780x290 mm, nivel sonoro 47 dBA y caudal de aire 1770 m³/h, con control de condensación y posibilidad de integración en un sistema domótico o control Wi-Fi a través de un interface (no incluido en este precio). Incluso elementos antivibratorios y soportes de apoyo. Totalmente montado, conexionado y puesto en marcha por la empresa instaladora para la comprobación de su correcto funcionamiento.
Incluye: Replanteo de las unidades. Instalación de la unidad interior. Instalación de la unidad exterior. Conexionado del equipo a las líneas frigoríficas. Conexionado del equipo a la red eléctrica. Conexionado del equipo a la red de desagüe. Puesta en marcha.
Criterio de medición de proyecto: Número de unidades previstas, según documentación gráfica de Proyecto.
Criterio de medición de obra: Se medirá el número de unidades realmente ejecutadas según especificaciones de Proyecto.

| Código | Ud | Descripción | Rendimiento | Precio | Importe |
|---|---|---|---|---|---|
| mt42mhi205aia | Ud | Equipo de aire acondicionado, sistema aire-aire split 1x1, de suelo, para gas R-410A, bomba de calor, alimentación monofásica (230V/50Hz), potencia frigorífica nominal 2,5 kW (temperatura de bulbo seco en el interior 27°C, temperatura de bulbo húmedo en el interior 19°C, temperatura de bulbo seco en el exterior 35°C, temperatura de bulbo húmedo en el exterior 24°C), potencia calorífica nominal 3,4 kW (temperatura de bulbo seco en el interior 20°C, temperatura de bulbo húmedo en el exterior 6°C), SEER = 7,03 (clase A++), SCOP = 4,25 (clase A+), EER = 4,8 (clase A), COP = 4,7 (clase A), formado por una unidad interior de 600x860x238 mm, nivel sonoro (velocidad baja) 26 dBA, caudal de aire (velocidad alta) 540 m³/h, con filtro enzimático, filtro desodorizante fotocatalítico y control inalámbrico, con programación semanal, y una unidad exterior con compresor de tipo rotativo, de 595x780x290 mm, nivel sonoro 47 dBA y caudal de aire 1770 m³/h, con control de condensación y posibilidad de integración en un sistema domótico o control Wi-Fi a través de un interface (no incluido en este precio). (material) | 1.000 | 1870.57 | 1870.57 |
| mo005 | h | Instalador de climatización. (mano de obra) | 2.269 | 2.10 | 4.76 |
| mo104 | h | Ayudante de instalador de climatización. (mano de obra) | 2.269 | 1.50 | 3.40 |
| % | % | Costes directos complementarios | 2 % | 1878.73 | 37.57 |
|  |  | Costes directos |  |  | 1916.30 |
