# Rehabilitación energética de fachada mediante insuflación

- Propiedad del archivo: CYPE INGENIEROS, S.A.
- Formato: FIEBDC-3/2002
- Ámbito geográfico: Honduras
- Costes indirectos: 3.00 %
- Gastos generales: 13.00 %
- Beneficio industrial: 6.00 %
- IVA: 15.00 %

## Z Rehabilitación energética

### ZF Cerramientos verticales: adición de aislamiento térmico

#### ZFI Sistemas de insuflación de aislamiento en cámara desde el interior

**ZFI020** m² Rehabilitación energética de fachada mediante insuflación, desde el interior, de aislamiento termoacústico de nódulos de lana de vidrio Insuver "ISOVER", con densidad 50 kg/m³ y conductividad térmica 0,037 W/(mK), en el interior de la cámara de aire del cerramiento, de 50 mm de espesor medio; tapado de los taladros ejecutados en el paramento con posterior sellado; y capa de pintura plástica con textura lisa, color blanco, acabado mate, con una mano de fondo con imprimación a base de copolímeros acrílicos en suspensión acuosa y dos manos de acabado con pintura plástica (rendimiento: 0,187 l/m² cada mano).
Rehabilitación energética de fachada de doble hoja de mampostería, rellenando el interior de la cámara de aire de 50 mm de espesor medio, mediante insuflación, desde el interior, de aislamiento termoacústico de nódulos de lana de vidrio Insuver "ISOVER", con densidad 50 kg/m³ y conductividad térmica 0,037 W/(mK); tapado de los taladros ejecutados en el paramento, mediante mortero de cemento con posterior sellado con masilla y lijado; y capa de pintura plástica con textura lisa, color blanco, acabado mate, mediante aplicación de una mano de fondo de imprimación a base de copolímeros acrílicos en suspensión acuosa como fijador de superficie y dos manos de acabado con pintura plástica en dispersión acuosa tipo II (rendimiento: 0,187 l/m² cada mano). Incluso parte proporcional de inspección endoscópica de la cámara de aire, replanteo de taladros, realización de taladros, maquinaria para insuflación, protección de elementos colindantes y limpieza de la superficie a pintar. Totalmente terminado.
Incluye: Inspección endoscópica de la cámara de aire. Replanteo de los taladros. Realización de taladros en el paramento. Protección de los elementos del entorno que puedan verse afectados durante los trabajos de insuflación. Insuflación del aislamiento. Sellado de los taladros. Limpieza de la superficie a pintar. Aplicación de la mano de fondo. Aplicación de las manos de acabado.
Criterio de medición de proyecto: Superficie medida según documentación gráfica de Proyecto.
Criterio de medición de obra: Se medirá la superficie realmente ejecutada según especificaciones de Proyecto.

| Código | Ud | Descripción | Rendimiento | Precio | Importe |
|---|---|---|---|---|---|
| mt16lvi100a | kg | Nódulos de lana de vidrio Insuver "ISOVER", no aptos como soporte nutritivo para el desarrollo de hongos ni bacterias, densidad 50 kg/m³, conductividad térmica 0,037 W/(mK), Euroclase A1 de reacción al fuego y capacidad de absorción de agua a corto plazo <=1 kg/m², para inyección o relleno de cámaras. (material) | 2.450 | 3.50 | 8.58 |
| mt09moe080a | kg | Mortero de cemento, color gris, compuesto de cemento, agregados seleccionados y aditivos, resistencia a compresión de 3 a 7,5 N/mm², absorción de agua por capilaridad menor de 0,2 kg/m² min½. (material) | 0.600 | 0.17 | 0.10 |
| mt27pfj021a | kg | Plaste de interior y exterior de fraguado rápido, color gris, aplicado con espátula, plana o pistola. (material) | 0.200 | 4.79 | 0.96 |
| mt27pfp010b | l | Imprimación a base de copolímeros acrílicos en suspensión acuosa, para favorecer la cohesión de soportes poco consistentes y la adherencia de pinturas. (material) | 0.125 | 3.62 | 0.45 |
| mt27pij040a | l | Pintura plástica para interior en dispersión acuosa, lavable, tipo II, permeable al vapor de agua, color blanco, acabado mate, aplicada con brocha, rodillo o pistola. (material) | 0.374 | 1.70 | 0.64 |
| mq08mpa010 | h | Maquinaria para insuflación de aislamiento en cámaras de aire. (maquinaria) | 0.115 | 8.91 | 1.02 |
| op00tal010 |  | Taladro. | 1.000 | 0.00 | 0.00 |
| mo030 | h | Aplicador de productos aislantes. (mano de obra) | 0.280 | 2.03 | 0.57 |
| mo068 | h | Ayudante de aplicador de productos aislantes. (mano de obra) | 0.280 | 1.50 | 0.42 |
| mo038 | h | Pintor. (mano de obra) | 0.187 | 2.03 | 0.38 |
| mo076 | h | Ayudante de pintor. (mano de obra) | 0.027 | 1.50 | 0.04 |
| % | % | Costes directos complementarios | 2 % | 13.16 | 0.26 |
|  |  | Costes directos |  |  | 13.42 |
