# Rehabilitación energética mediante el sistema "ISOVER" de aislamiento termoacústico por el interior

- Propiedad del archivo: CYPE INGENIEROS, S.A.
- Formato: FIEBDC-3/2002
- Ámbito geográfico: Honduras
- Costes indirectos: 3.00 %
- Gastos generales: 13.00 %
- Beneficio industrial: 6.00 %
- IVA: 15.00 %

## Z Rehabilitación energética

### ZH Cerramientos horizontales: adición de aislamiento térmico

#### ZHF Sistemas de aislamiento por el interior, sobre cielo falso

**ZHF020** m˛ Rehabilitación energética mediante el sistema "ISOVER" de aislamiento termoacústico por el interior, mediante la colocación de panel compacto de lana mineral Arena, de alta densidad, Arena Master "ISOVER", de 90 mm de espesor, apoyado directamente sobre cielo falso continuo suspendido liso (12,5+27+27), con una lámina de yeso A / - 1200 / longitud / 12,5 / borde afinado, fijada a maestras separadas 1000 mm entre ejes y suspendidas de la losa o elemento soporte mediante cuelgues combinados; y capa de pintura plástica con textura lisa, color blanco, acabado mate, con una mano de fondo con imprimación a base de copolímeros acrílicos en suspensión acuosa y dos manos de acabado con pintura plástica (rendimiento: 0,187 l/m˛ cada mano).
Rehabilitación energética mediante el sistema "ISOVER" de aislamiento termoacústico por el interior, formado por panel compacto de lana mineral Arena, de alta densidad, Arena Master "ISOVER", de 90 mm de espesor, resistencia térmica 2,35 m˛K/W, conductividad térmica 0,038 W/(mK), apoyado directamente sobre cielo falso de cielo falso continuo suspendido liso (12,5+27+27), formado por una lámina de yeso A / - 1200 / longitud / 12,5 / borde afinado, atornillada a una estructura metálica de acero galvanizado de maestras primarias 60/27 mm separadas cada 1000 mm entre ejes y suspendidas de la losa o elemento soporte mediante cuelgues combinados cada 900 mm, y maestras secundarias fijadas perpendicularmente a las primarias mediante caballetes y colocadas con una modulación máxima de 500 mm entre ejes; y formación de capa de pintura plástica con textura lisa, color blanco, acabado mate, mediante aplicación de una mano de fondo de imprimación a base de copolímeros acrílicos en suspensión acuosa como fijador de superficie y dos manos de acabado con pintura plástica en dispersión acuosa tipo II (rendimiento: 0,187 l/m˛ cada mano). Incluso parte proporcional de cortes, replanteo auxiliar, nivelación, recibido de instalaciones, elementos de cuelgue, varillas roscadas, tacos de expansión metálicos, tornillería, banda acústica bajo los perfiles perimetrales, pasta de juntas, cinta de juntas y accesorios de montaje, y limpieza de la superficie a pintar. Totalmente terminado.
Incluye: Replanteo de los ejes de la estructura metálica. Nivelación y fijación del perfil en U en el perímetro y colocación de la banda acústica. Seńalización de los puntos de anclaje a la losa o elemento soporte. Nivelación y suspensión de los perfiles primarios y secundarios de la estructura. Atornillado y colocación de las placas. Corte, ajuste y colocación del aislamiento. Recibido de marcos, instalaciones y mecanismos. Tratamiento de juntas. Limpieza de la superficie a pintar. Aplicación de la mano de fondo. Aplicación de las manos de acabado.
Criterio de medición de proyecto: Superficie medida según documentación gráfica de Proyecto.
Criterio de medición de obra: Se medirá la superficie realmente ejecutada según especificaciones de Proyecto.

| Código | Ud | Descripción | Rendimiento | Precio | Importe |
|---|---|---|---|---|---|
| mt16lvi035f | m˛ | Panel compacto de lana mineral Arena, de alta densidad, Arena Master "ISOVER", de 90 mm de espesor, resistencia térmica 2,35 m˛K/W, conductividad térmica 0,038 W/(mK). (material) | 1.050 | 13.60 | 14.28 |
| mt12psg160a | m | Perfil de acero galvanizado, en U, de 30 mm. (material) | 0.400 | 1.37 | 0.55 |
| mt12psg220 | Ud | Fijación compuesta por taco y tornillo 5x27. (material) | 2.000 | 0.07 | 0.14 |
| mt12psg210a | Ud | Cuelgue para cielos falsos suspendidos. (material) | 1.200 | 0.87 | 1.04 |
| mt12psg210b | Ud | Seguro para la fijación del cuelgue, en cielos falsos suspendidos. (material) | 1.200 | 0.14 | 0.17 |
| mt12psg210c | Ud | Conexión superior para fijar la varilla al cuelgue, en cielos falsos suspendidos. (material) | 1.200 | 1.06 | 1.27 |
| mt12psg190 | Ud | Varilla de cuelgue. (material) | 1.200 | 1.06 | 1.27 |
| mt12psg050c | m | Maestra 60/27 de lámina de acero galvanizado, de ancho 60 mm. (material) | 3.200 | 1.56 | 4.99 |
| mt12psg215b | Ud | Conector para maestra 60/27. (material) | 0.600 | 0.99 | 0.59 |
| mt12psg215a | Ud | Caballete para maestra 60/27. (material) | 2.300 | 0.32 | 0.74 |
| mt12psg010a | m˛ | Lámina de yeso A / - 1200 / longitud / 12,5 / borde afinado. (material) | 1.000 | 4.81 | 4.81 |
| mt12psg081b | Ud | Tornillo autoperforante 3,5x25 mm. (material) | 17.000 | 0.01 | 0.17 |
| mt12psg041b | m | Banda acústica de dilatación de 50 mm de anchura. (material) | 0.400 | 0.28 | 0.11 |
| mt12psg030a | kg | Pasta para juntas. (material) | 0.300 | 1.37 | 0.41 |
| mt12psg030a | kg | Pasta para juntas. | 0.400 | 1.37 | 0.55 |
| mt12psg040a | m | Cinta de juntas. (material) | 0.450 | 0.04 | 0.02 |
| mt27pfp010b | l | Imprimación a base de copolímeros acrílicos en suspensión acuosa, para favorecer la cohesión de soportes poco consistentes y la adherencia de pinturas. (material) | 0.125 | 3.62 | 0.45 |
| mt27pij040a | l | Pintura plástica para interior en dispersión acuosa, lavable, tipo II, permeable al vapor de agua, color blanco, acabado mate, aplicada con brocha, rodillo o pistola. (material) | 0.374 | 1.70 | 0.64 |
| mo011 | h | Montador. (mano de obra) | 0.360 | 2.10 | 0.76 |
| mo080 | h | Ayudante de montador. (mano de obra) | 0.156 | 1.50 | 0.23 |
| mo054 | h | Montador de aislamientos. (mano de obra) | 0.082 | 2.10 | 0.17 |
| mo101 | h | Ayudante de montador de aislamientos. (mano de obra) | 0.082 | 1.50 | 0.12 |
| mo038 | h | Pintor. (mano de obra) | 0.176 | 2.03 | 0.36 |
| mo076 | h | Ayudante de pintor. (mano de obra) | 0.021 | 1.50 | 0.03 |
| % | % | Costes directos complementarios | 2 % | 33.87 | 0.68 |
|  |  | Costes directos |  |  | 34.55 |
