# Relleno para base de vaso de piscina

- Propiedad del archivo: CYPE Ingenieros S.A.
- Formato: FIEBDC-3/2016
- Programa: Generador de precios de la construcción. CYPE Ingenieros, S.A.
- Fecha: 04/04/2024
- Ámbito geográfico: Honduras
- Divisa: HNL
- Costes indirectos: 3 %
- Gastos generales: 13 %
- Beneficio industrial: 6 %
- IVA: 15 %

## A Acondicionamiento del terreno

### AD Movimiento de tierras en edificación

#### ADR Rellenos y compactaciones

**ADR035** m³ Relleno para base de vaso de piscina.
Base de vaso de piscina realizada mediante relleno a cielo abierto con grava de 20 a 30 mm de diámetro.
Incluye: Transporte y descarga del material de relleno a pie de tajo. Extendido del material de relleno en tongadas de espesor uniforme.
Criterio de medición de proyecto: Volumen medido sobre los planos de perfiles transversales del Proyecto, que definen el movimiento de tierras a realizar en obra.
Criterio de medición de obra: Se medirá, en perfil compactado, el volumen realmente ejecutado según especificaciones de Proyecto, sin incluir los incrementos por excesos de excavación no autorizados.

| Código | Ud | Descripción | Rendimiento | Precio | Importe |
|---|---|---|---|---|---|
| mt01arr010b | t | Grava de cantera, de 20 a 30 mm de diámetro. (material) | 2.1 | 328.82 | 690.522 |
| mq04dua020b | h | Dumper de descarga frontal de 2 t de carga útil. (maquinaria) | 0.116 | 229.64 | 26.638 |
| mo113 | h | Peón de albañilería. (mano de obra) | 0.03 | 82.13 | 2.464 |
| % | % | Herramienta menor | 2 % | 719.624 | 14.392 |
|  |  | Costes directos |  |  | 734.016 |

Residuos:
- colocación: mt01arr010b Grava de cantera, de 20 a 30 mm de diámetro; factor de residuo 0.00686426

## Recursos

**mt01arr010b** t Grava de cantera, de 20 a 30 mm de diámetro
Datos técnicos: Coste energético 75.000 MJ; Emisión de CO2 4.000 kg; Código LER 01 04 08; Masa del elemento 1000 kg; Volumen 0.666667 m3
