# Transporte, puesta en obra y retirada de equipo completo para la ejecución de micropilotes en trabajos de recalce de cimentación, a una distancia de entre 50 y 100 km

- Propiedad del archivo: CYPE INGENIEROS, S.A.
- Formato: FIEBDC-3/2002
- Ámbito geográfico: Honduras
- Divisa: HNL
- Costes indirectos: 3.00 %
- Gastos generales: 13.00 %
- Beneficio industrial: 6.00 %
- IVA: 15.00 %

**CZM001** Ud Transporte, puesta en obra y retirada de equipo completo para la ejecución de micropilotes en trabajos de recalce de cimentación, a una distancia de entre 50 y 100 km.
Transporte, puesta en obra y retirada de equipo completo para la ejecución de micropilotes en trabajos de recalce de cimentación, a una distancia de entre 50 y 100 km.
Incluye: Transporte a la obra. Montaje del equipo. Desmontaje del equipo. Retirada del equipo.
Criterio de medición de proyecto: Número de unidades previstas, según documentación gráfica de Proyecto.
Criterio de medición de obra: Se medirá el número de unidades realmente ejecutadas según especificaciones de Proyecto.
Criterio de valoración económica: El precio incluye el desplazamiento a la obra del personal especializado y el transporte de los materiales.

| Código | Ud | Descripción | Rendimiento | Precio | Importe |
|---|---|---|---|---|---|
| mq03pva050e | Ud | Transporte, puesta en obra y retirada de equipo completo para ejecución de micropilotes, en trabajos de recalce de cimentación, a una distancia de entre 50 y 100 km. (maquinaria) | 1.171 | 55849.89 | 65400.22 |
| % | % | Herramienta menor | 2 % | 65400.22 | 1308.00 |
|  |  | Costes directos |  |  | 66708.22 |
