# Losa sanitaria de concreto reforzado de 20+4 cm de canto total

- Propiedad del archivo: CYPE INGENIEROS, S.A.
- Formato: FIEBDC-3/2002
- Ámbito geográfico: Honduras
- Divisa: HNL
- Costes indirectos: 3.00 %
- Gastos generales: 13.00 %
- Beneficio industrial: 6.00 %
- IVA: 15.00 %

**EHI010** m² Losa sanitaria de concreto reforzado de 20+4 cm de canto total, sobre encofrado perdido de módulos de polipropileno reciclado, realizado con concreto f'c=210 kg/cm² (3000 psi), clase de exposición F0 S0 P0 C0, tamaño máximo del agregado 12,5 mm, consistencia blanda, mezclado en obra, y fundido con medios manuales, acero Grado 60 (fy=4200 kg/cm²) en zona de zunchos y vigas de cimentación, cuantía 3 kg/m², y malla soldada tipo 6x6 6/6 de acero Grado 70, con varillas espaciadas 15,24x15,24 cm de Ø 4,88 mm como armadura de reparto, colocada sobre separadores homologados, en capa de compresión de 4 cm de espesor; con juntas de retracción de 5 mm de espesor, mediante corte con disco de diamante; apoyado todo ello sobre base de concreto de limpieza. Incluso zunchos perimetrales de planta conformados con sistema de encofrado removible de tableros de madera.
Losa sanitaria de concreto reforzado de 20+4 cm de canto total, sobre encofrado perdido de módulos de polipropileno reciclado, realizado con concreto f'c=210 kg/cm² (3000 psi), clase de exposición F0 S0 P0 C0, tamaño máximo del agregado 12,5 mm, consistencia blanda, mezclado en obra, y fundido con medios manuales, acero Grado 60 (fy=4200 kg/cm²) en zona de zunchos y vigas de cimentación, cuantía 3 kg/m², y malla soldada tipo 6x6 6/6 de acero Grado 70, con varillas espaciadas 15,24x15,24 cm de Ø 4,88 mm como armadura de reparto, colocada sobre separadores homologados, en capa de compresión de 4 cm de espesor; con juntas de retracción de 5 mm de espesor, mediante corte con disco de diamante; apoyado todo ello sobre base de concreto de limpieza. Incluso zunchos perimetrales de planta conformados con sistema de encofrado removible de tableros de madera.
Incluye: Replanteo de los módulos. Montaje del sistema de encofrado auxiliar. Colocación y montaje de los módulos. Realización de los orificios de paso de instalaciones. Colocación de la armadura. Colocación de los elementos para paso de instalaciones. Preparación del concreto. Fundido, extendido y vibrado del concreto. Regleado y nivelación de la capa de compresión. Curado del concreto. Remoción del sistema de encofrado auxiliar. Replanteo de las juntas de retracción. Corte del concreto. Limpieza final de las juntas de retracción.
Criterio de medición de proyecto: Superficie medida desde las caras exteriores de los zunchos del perímetro, según documentación gráfica de Proyecto, deduciendo los huecos de superficie mayor de 6 m².
Criterio de medición de obra: Se medirá, desde las caras exteriores de los zunchos del perímetro, la superficie realmente ejecutada según especificaciones de Proyecto, deduciendo los huecos de superficie mayor de 6 m². Se consideran incluidos todos los elementos integrantes de la estructura señalados en los planos y detalles del Proyecto.
Criterio de valoración económica: El precio no incluye la capa de concreto de limpieza.

| Código | Ud | Descripción | Rendimiento | Precio | Importe |
|---|---|---|---|---|---|
| mt07cid010j | m² | Encofrado perdido de módulos de polipropileno reciclado, de 50x50x20 cm, para soleras y losas sanitarias ventiladas. (material) | 1.050 | 211.24 | 221.80 |
| mt08efa010 | m² | Sistema de encofrado removible de tableros de madera para zunchos perimetrales. (material) | 0.100 | 26.72 | 2.67 |
| mt07aco110g | kg | Acero en varillas corrugadas, Grado 60 (fy=4200 kg/cm²), de varios diámetros, según ASTM A 615. (material) | 3.000 | 20.00 | 60.00 |
| mt07ame120ee | m² | Malla soldada tipo 6x6 6/6 de acero Grado 70, con varillas lisas espaciadas 15,24x15,24 cm de 4,88 mm de diámetro, según ASTM A 185 y ASTM A 497. (material) | 1.100 | 40.31 | 44.34 |
| mt08aaa010a | m³ | Agua. (material) | 0.033 | 32.32 | 1.07 |
| mt01arg000i | m³ | Arena cribada. (material) | 0.085 | 295.13 | 25.09 |
| mt01arg001ie | m³ | Agregado grueso homogeneizado de tamaño máximo 12,5 mm. (material) | 0.128 | 270.93 | 34.68 |
| mt08cem000i | kg | Cemento gris en sacos. (material) | 55.158 | 3.52 | 194.16 |
| mq06vib020 | h | Regla vibrante de 3 m. (maquinaria) | 0.095 | 90.63 | 8.61 |
| mq06hor010 | h | Mezcladora de concreto. (maquinaria) | 0.108 | 32.60 | 3.52 |
| mq06cor020 | h | Equipo para corte de juntas en soleras de concreto. (maquinaria) | 0.087 | 184.37 | 16.04 |
| mo042 | h | Armador. (mano de obra) | 0.135 | 74.86 | 10.11 |
| mo089 | h | Ayudante de armador. (mano de obra) | 0.135 | 55.63 | 7.51 |
| mo113 | h | Peón de albañilería. (mano de obra) | 0.219 | 51.22 | 11.22 |
| mo112 | h | Peón especializado de albañilería. (mano de obra) | 0.331 | 52.14 | 17.26 |
| % | % | Herramienta menor | 2 % | 658.08 | 13.16 |
|  |  | Costes directos |  |  | 671.24 |
