# Refuerzo de losa de viguetas de madera

- Propiedad del archivo: CYPE INGENIEROS, S.A.
- Formato: FIEBDC-3/2002
- Ámbito geográfico: Honduras
- Costes indirectos: 3.00 %
- Gastos generales: 13.00 %
- Beneficio industrial: 6.00 %
- IVA: 15.00 %

**EMZ310** m² Refuerzo de losa de viguetas de madera, mediante la disposición en taladros de 5 conectores por m² de losa, formados por tornillos de acero galvanizado (calidad 6.8 según ISO 898-1), con cabeza hexagonal, de 12 mm de diámetro y 100 mm de longitud, fijados a las vigas con resina epoxi-acrilato, libre de estireno; y 15 conectores por m² de losa, formados por tornillos de acero galvanizado (calidad 6.8 según ISO 898-1), con cabeza hexagonal, de 10 mm de diámetro y 80 mm de longitud, fijados a las viguetas con resina epoxi-acrilato, libre de estireno; colocación de malla soldada tipo 6x6 10/10 de acero Grado 70 y fundido de capa de compresión de 5 cm de espesor de concreto liviano HLE-25/B/10/IIa, densidad entre 1200 y 1500 kg/m³, (cantidad mínima de cemento 275 kg/m³), premezclado, y fundido con grúa.
Refuerzo de losa de viguetas de madera, mediante la disposición en taladros de 5 conectores por m² de losa, formados por tornillos de acero galvanizado (calidad 6.8 según ISO 898-1), de 12 mm de diámetro y 100 mm de longitud, con cabeza hexagonal, rosca métrica total, tuercas y arandelas, fijados a las vigas con resina epoxi-acrilato, libre de estireno; y 15 conectores por m² de losa, formados por tornillos de acero galvanizado (calidad 6.8 según ISO 898-1), de 10 mm de diámetro y 80 mm de longitud, con cabeza hexagonal, rosca métrica total, tuercas y arandelas, fijados a las viguetas con resina epoxi-acrilato, libre de estireno; colocación de malla soldada tipo 6x6 10/10 de acero Grado 70, con varillas espaciadas 15,24x15,24 cm de Ø 3,43 mm y fundido de capa de compresión de 5 cm de espesor de concreto liviano HLE-25/B/10/IIa, densidad entre 1200 y 1500 kg/m³, (cantidad mínima de cemento 275 kg/m³), premezclado, y fundido con grúa. Incluso parte proporcional de replanteo, realización de taladros en la madera, limpieza de la cara superior de la losa y montaje y remoción del sistema de encofrado.
Incluye: Replanteo del sistema de encofrado. Montaje del sistema de encofrado. Limpieza y saneado de las vigas y viguetas. Replanteo y realización de los taladros en vigas y viguetas. Limpieza de los taladros. Preparación del cartucho. Aplicación de la resina en los taladros. Colocación de los conectores en los taladros. Colocación de la malla soldada con separadores homologados. Fundido y compactación del concreto. Regleado y nivelación de la capa de compresión. Curado del concreto. Remoción del sistema de encofrado. Reparación de defectos superficiales. Limpieza de los restos generados.
Criterio de medición de proyecto: Superficie medida según documentación gráfica de Proyecto.
Criterio de medición de obra: Se medirá la superficie realmente ejecutada según especificaciones de Proyecto.

| Código | Ud | Descripción | Rendimiento | Precio | Importe |
|---|---|---|---|---|---|
| mt08efu010b | m² | Sistema de encofrado continuo para losa unidireccional de concreto reforzado, entre 3 y 4 m de altura libre de planta, compuesto de: puntales, sopandas metálicas y superficie encofrante de madera tratada reforzada con varillas y perfiles. (material) | 1.000 | 7.93 | 7.93 |
| mt26reh100e | Ud | Cartucho de resina epoxi-acrilato, libre de estireno, de dos componentes, con dosificador y boquilla de mezcla automática, de 825 ml, para anclajes estructurales verticales y horizontales. (material) | 0.180 | 14.02 | 2.52 |
| mt07rem020er | Ud | Tornillo de acero galvanizado calidad 6.8 según ISO 898-1, tipo M-12, de cabeza hexagonal y rosca métrica total según DIN 931 e ISO 4014, de 12 mm de diámetro y 100 mm de longitud, con tuerca y arandela, para su utilización, fijados con resina, como conectores en vigas y viguetas de madera. (material) | 5.000 | 0.30 | 1.50 |
| mt07rem020dp | Ud | Tornillo de acero galvanizado calidad 6.8 según ISO 898-1, tipo M-10, de cabeza hexagonal y rosca métrica total según DIN 931 e ISO 4014, de 10 mm de diámetro y 80 mm de longitud, con tuerca y arandela, para su utilización, fijados con resina, como conectores en vigas y viguetas de madera. (material) | 15.000 | 0.17 | 2.55 |
| mt07ame120aa | m² | Malla soldada tipo 6x6 10/10 de acero Grado 70, con varillas lisas espaciadas 15,24x15,24 cm de 3,43 mm de diámetro, según ASTM A 185 y ASTM A 497. (material) | 1.100 | 0.75 | 0.83 |
| mt10hes050gbg | m³ | Concreto liviano estructural HLE-25/B/10/IIa, de entre 1200 y 1500 kg/m³ de densidad, cantidad mínima de cemento 275 kg/m³, premezclado. (material) | 0.053 | 132.07 | 7.00 |
| mo020 | h | Albañil. (mano de obra) | 1.384 | 2.03 | 2.81 |
| mo077 | h | Ayudante de albañil. (mano de obra) | 1.384 | 1.50 | 2.08 |
| % | % | Costes directos complementarios | 2 % | 27.22 | 0.54 |
|  |  | Costes directos |  |  | 27.76 |
