# Cerramiento de fachada simple formado por paneles de lámina perfilada nervada de acero S320 GD galvanizado de 1,0 mm espesor y 30 mm altura de cresta

- Propiedad del archivo: CYPE INGENIEROS, S.A.
- Formato: FIEBDC-3/2002
- Ámbito geográfico: Honduras
- Divisa: HNL
- Costes indirectos: 3.00 %
- Gastos generales: 13.00 %
- Beneficio industrial: 6.00 %
- IVA: 15.00 %

**FLA010** m² Cerramiento de fachada simple formado por paneles de lámina perfilada nervada de acero S320 GD galvanizado de 1,0 mm espesor y 30 mm altura de cresta.
Suministro y montaje de cerramiento de fachada simple, formado por paneles de lámina perfilada nervada de acero S320 GD galvanizado de 1,0 mm espesor y 30 mm altura de cresta, fijados a una estructura portante o auxiliar (no incluida en este precio). Incluso parte proporcional de elementos y trabajos necesarios para la formación de huecos y juntas, esquinas, remates, encuentros, traslapes, mermas y accesorios de fijación oculta y estanqueidad. Totalmente montado.
Incluye: Replanteo de los paneles. Colocación del remate inferior de la fachada. Colocación de juntas. Colocación y fijación del primer panel. Colocación y fijación del resto de paneles, según el orden indicado. Remates.
Criterio de medición de proyecto: Superficie medida según documentación gráfica de Proyecto, sin duplicar esquinas ni encuentros, deduciendo los huecos de superficie mayor de 3 m².
Criterio de medición de obra: Se medirá la superficie realmente ejecutada según especificaciones de Proyecto, sin duplicar esquinas ni encuentros, deduciendo los huecos de superficie mayor de 3 m².

| Código | Ud | Descripción | Rendimiento | Precio | Importe |
|---|---|---|---|---|---|
| mt13ccg100j | m² | Lámina perfilada nervada de acero S320 GD galvanizado de 1 mm espesor y 30 mm altura de cresta. (material) | 1.050 | 248.63 | 261.06 |
| mt13ccg020e | m² | Remate lateral de acero galvanizado, espesor 0,6 mm, desarrollo 500 mm. (material) | 0.340 | 117.08 | 39.81 |
| mt13ccg030d | Ud | Tornillo autorroscante de 6,5x70 mm de acero inoxidable, con arandela. (material) | 1.500 | 13.16 | 19.74 |
| mt13ccg040 | m | Junta de estanqueidad para láminas perfiladas de acero. (material) | 0.420 | 23.68 | 9.95 |
| mt13ccg030f | Ud | Tornillo autorroscante de 4,2x13 mm de acero inoxidable, con arandela. (material) | 2.050 | 1.32 | 2.71 |
| mq08sol020 | h | Equipo y elementos auxiliares para soldadura eléctrica. (maquinaria) | 0.117 | 59.81 | 7.00 |
| mo051 | h | Montador de muros exteriores industriales. (mano de obra) | 0.365 | 67.58 | 24.67 |
| mo098 | h | Ayudante de montador de fachadas y techos de paneles metálicos. (mano de obra) | 0.365 | 48.20 | 17.59 |
| % | % | Herramienta menor | 2 % | 382.53 | 7.65 |
|  |  | Costes directos |  |  | 390.18 |
