# Batiente de acero galvanizado

- Propiedad del archivo: CYPE Ingenieros S.A.
- Formato: FIEBDC-3/2016
- Programa: Generador de precios de la construcción. CYPE Ingenieros, S.A.
- Fecha: 04/04/2024
- Ámbito geográfico: Honduras
- Divisa: HNL
- Costes indirectos: 3 %
- Gastos generales: 13 %
- Beneficio industrial: 6 %
- IVA: 15 %

## H Remates y ayudas

### HR Remates de fachada

#### HRA De acero galvanizado

**HRA030** m Batiente de acero galvanizado.
Batiente de lámina plegada de acero galvanizado, espesor 1,2 mm, desarrollo 400 mm y 5 pliegues, con goterón, empotrado en las jambas; fijación con tornillos autotaladrantes; y sellado de las juntas entre piezas y de las uniones con los muros con sellador adhesivo monocomponente.
Incluye: Replanteo de las piezas. Corte de las piezas. Preparación y regularización del soporte. Colocación y fijación de las piezas metálicas, niveladas y aplomadas. Sellado de juntas y limpieza.
Criterio de medición de proyecto: Longitud del ancho del hueco, medida según documentación gráfica de Proyecto, incrementada en 5 cm a cada lado.
Criterio de medición de obra: Se medirá la longitud realmente ejecutada según especificaciones de Proyecto, incluyendo los empotramientos en las jambas.

| Código | Ud | Descripción | Rendimiento | Precio | Importe |
|---|---|---|---|---|---|
| mt12www050 | Ud | Tornillo autotaladrante de acero galvanizado. (material) | 2 | 1.53 | 3.060 |
| mt20vme020s | m | Batiente de lámina plegada de acero galvanizado, espesor 1,2 mm, desarrollo 400 mm y 5 pliegues, con goterón. (material) | 1 | 199.72 | 199.720 |
| mt22www010d | Ud | Cartucho de 290 ml de sellador adhesivo monocomponente, neutro, superelástico, a base de polímero MS, color transparente, con resistencia a la intemperie y a los rayos UV y elongación hasta rotura 750%. (material) | 0.2 | 147.06 | 29.412 |
| mo020 | h | Albañil. (mano de obra) | 0.204 | 114.04 | 23.264 |
| mo113 | h | Peón de albañilería. (mano de obra) | 0.102 | 82.13 | 8.377 |
| % | % | Herramienta menor | 2 % | 263.833 | 5.277 |
|  |  | Costes directos |  |  | 269.110 |

Residuos:
- colocación: mt12www050 Tornillo autotaladrante de acero galvanizado; factor de residuo 0.0052381
- colocación: mt20vme020s Batiente de lámina plegada de acero galvanizado, espesor 1,2 mm, desarrollo 400 mm y 5 pliegues, con goterón; factor de residuo 0.0053
- colocación: mt22www010d; factor de residuo 0.06

## Recursos

**mt12www050** Ud Tornillo autotaladrante de acero galvanizado
Datos técnicos: Coste energético 0.053 MJ; Emisión de CO2 0.006 kg; Código LER 17 04 05; Masa del elemento 0.0021 kg
Residuos:
- embalaje: re150101 Envases de papel y cartón. (componente de residuo); rendimiento 0.001 kg; Código LER 15 01 01; Masa del elemento 1 kg; Volumen 0.001333 m3

**mt20vme020s** m Batiente de lámina plegada de acero galvanizado, espesor 1,2 mm, desarrollo 400 mm y 5 pliegues, con goterón
Datos técnicos: Coste energético 94.649 MJ; Emisión de CO2 9.613 kg; Código LER 17 04 05; Masa del elemento 3.74 kg; Volumen 0.001781 m3
Residuos:
- embalaje: re170203 Plástico. (componente de residuo); rendimiento 0.008 kg; Código LER 17 02 03; Masa del elemento 1 kg; Volumen 0.001667 m3

**mt22www010d** Ud Cartucho de 290 ml de sellador adhesivo monocomponente
Datos técnicos: Coste energético 70.388 MJ; Emisión de CO2 3.428 kg; Código LER 17 09 04; Masa del elemento 0.421 kg; Volumen 0.000281 m3
Residuos:
- embalaje: re170203 Plástico; rendimiento 0.1 kg
