# Moldura cubre cables. Colocación en fachada

- Propiedad del archivo: CYPE Ingenieros S.A.
- Formato: FIEBDC-3/2016
- Programa: Generador de precios de la construcción. CYPE Ingenieros, S.A.
- Fecha: 29/10/2024
- Ámbito geográfico: Honduras
- Divisa: HNL
- Costes indirectos: 3 %
- Gastos generales: 13 %
- Beneficio industrial: 6 %
- IVA: 15 %

## H Remates y ayudas

### HR Remates de fachada

#### HRE De poliestireno expandido

**HRE100** m Moldura cubre cables. Colocación en fachada.
Moldura cubre cables, de poliestireno expandido, con recubrimiento de mortero acrílico, de 260x165x1200 mm, con perfil de apoyo en "L", de acero galvanizado; fijada al paramento de fachada con anclaje mecánico con tacos de nylon y tornillos de acero; recibido de la moldura con mortero adhesivo y sellado de las juntas entre piezas y de las uniones con los muros con adhesivo a base de poliuretano.
Criterio de valoración económica: El precio no incluye el revestimiento.
Incluye: Preparación de la superficie de apoyo. Replanteo e instalación de los perfiles de apoyo. Ejecución de anclajes. Aplicación del mortero adhesivo. Colocación, aplomado, nivelación y alineación de las piezas. Sellado de juntas. Reparación de los posibles desperfectos causados durante su instalación. Lijado de las juntas. Limpieza.
Criterio de medición de proyecto: Longitud medida a ejes, según documentación gráfica de Proyecto.
Criterio de medición de obra: Se medirá, a ejes, la longitud realmente ejecutada según especificaciones de Proyecto.

| Código | Ud | Descripción | Rendimiento | Precio | Importe |
|---|---|---|---|---|---|
| mt26aaa033a | Ud | Anclaje mecánico con taco de nylon y tornillo de acero galvanizado, de cabeza avellanada. (material) | 2 | 8.19 | 16.380 |
| mt28bau010a | kg | Mortero adhesivo, compuesto por cemento, ligantes orgánicos, agregado de 0,6 mm de tamaño máximo y aditivos, para adherir y reforzar los paneles aislantes, y como capa base, previo amasado con agua. (material) | 1.1 | 36.31 | 39.941 |
| mt20mhe030d | m | Moldura cubre cables, de poliestireno expandido, con recubrimiento de mortero acrílico, de 260x165x1200 mm, con perfil de apoyo en "L", de acero galvanizado, suministrada en piezas de hasta 1,25 m de longitud; hueco interior de 60x150 mm. (material) | 1.05 | 929.64 | 976.122 |
| mt20wwa031 | Ud | Cartucho de 310 cm³ de adhesivo a base de poliuretano, impermeable. (material) | 0.25 | 537.37 | 134.343 |
| mt28mop310ma | kg | Mortero acrílico, color blanco, compuesto por resinas acrílicas, pigmentos minerales y aditivos orgánicos e inorgánicos, antimoho y antiverdín, permeable al vapor de agua y con resistencia al envejecimiento, a la contaminación urbana y a los rayos UV, para revestimiento de paramentos exteriores. (material) | 0.1 | 110.91 | 11.091 |
| mo020 | h | Albañil. (mano de obra) | 0.319 | 115.52 | 36.851 |
| mo113 | h | Peón de albañilería. (mano de obra) | 0.637 | 83.2 | 52.998 |
| % | % | Herramienta menor | 2 % | 1267.726 | 25.355 |
|  |  | Costes directos |  |  | 1293.081 |

Residuos:
- colocación: mt26aaa033a Anclaje mecánico con taco de nylon y tornillo de acero galvanizado, de cabeza avellanada; factor de residuo 0.00430435
- colocación: mt28bau010a; factor de residuo 0.0063
- colocación: mt20mhe030d; factor de residuo 0.0453055
- colocación: mt20wwa031 Cartucho de 310 cm³ de adhesivo a base de poliuretano, impermeable; factor de residuo 0.03
- colocación: mt28mop310ma; factor de residuo 0.050705

## Recursos

**mt26aaa033a** Ud Anclaje mecánico con taco de nylon y tornillo de acero galvanizado, de cabeza avellanada
Datos técnicos: Coste energético 1.599 MJ; Emisión de CO2 0.133 kg; Código LER 17 04 05; Masa del elemento 0.046 kg; Volumen 0.000022 m3
Residuos:
- embalaje: re150101 Envases de papel y cartón. (componente de residuo); rendimiento 0.001 kg; Código LER 15 01 01; Masa del elemento 1 kg; Volumen 0.001333 m3

**mt28bau010a** kg Mortero adhesivo
Datos técnicos: Coste energético 6.644 MJ; Emisión de CO2 0.130 kg; Código LER 17 01 01; Masa del elemento 1 kg; Volumen 0.000667 m3
Residuos:
- embalaje: re150101 Envases de papel y cartón; rendimiento 0.012 kg
- embalaje: re170201 Madera. (componente de residuo); rendimiento 0.019 kg; Código LER 17 02 01; Masa del elemento 1 kg; Volumen 0.000909 m3
- embalaje: re170203 Plástico. (componente de residuo); rendimiento 0.001 kg; Código LER 17 02 03; Masa del elemento 1 kg; Volumen 0.001667 m3

**mt20mhe030d** m Moldura cubre cables
Datos técnicos: Coste energético 151.129 MJ; Emisión de CO2 5.165 kg; Código LER 17 06 04; Masa del elemento 1.64 kg; Volumen 0.002733 m3
Residuos:
- embalaje: re170203 Plástico; rendimiento 0.003 kg

**mt20wwa031** Ud Cartucho de 310 cm³ de adhesivo a base de poliuretano, impermeable
Datos técnicos: Coste energético 84.257 MJ; Emisión de CO2 4.112 kg; Código LER 17 09 04; Masa del elemento 0.45 kg; Volumen 0.0003 m3
Residuos:
- embalaje: re170203 Plástico; rendimiento 0.2 kg

**mt28mop310ma** kg Mortero acrílico
Datos técnicos: Coste energético 15.053 MJ; Emisión de CO2 0.575 kg; Código LER 17 09 04; Masa del elemento 1 kg; Volumen 0.000667 m3
Residuos:
- embalaje: re170203 Plástico; rendimiento 0.003 kg
