# Estufa a leña

- Propiedad del archivo: CYPE Ingenieros S.A.
- Formato: FIEBDC-3/2016
- Programa: Generador de precios de la construcción. CYPE Ingenieros, S.A.
- Fecha: 04/04/2024
- Ámbito geográfico: Honduras
- Divisa: HNL
- Costes indirectos: 3 %
- Gastos generales: 13 %
- Beneficio industrial: 6 %
- IVA: 15 %

## I Instalaciones

### IC Calefacción, refrigeración, climatización y agua caliente

#### ICH Chimeneas, hogares, cocinas, cassettes insertables y estufas

**ICH040** Ud Estufa a leña.
Estufa a leña, potencia térmica nominal total 16 kW (potencia térmica al aire 6 kW y potencia térmica al agua 10 kW), rendimiento 82%, volumen de calefacción, calculado con un requisito de 40 W/m³, 380 m³, revestimiento de mayólica color sal y pimienta, ventilación por convección natural, con posibilidad de alimentación de un sistema de calefacción por radiadores o por suelo radiante o de producción de agua caliente, compuesta de hogar de fundición, cristal cerámico resistente a los 800°C, cajón de cenizas, aire primario y aire secundario regulables manualmente, sacude-parrilla de accionamiento exterior y sistema de circulación de agua caliente con bomba y vaso de expansión. Incluso accesorios de conexión al ducto de desagüe de los productos de la combustión, sin incluir este ducto. Totalmente montada y conexionada.
Incluye: Replanteo de la estufa. Presentación de los elementos. Montaje de la estufa y sus accesorios. Conexión al ducto de desagüe.
Criterio de medición de proyecto: Número de unidades previstas, según documentación gráfica de Proyecto.
Criterio de medición de obra: Se medirá el número de unidades realmente ejecutadas según especificaciones de Proyecto.

| Código | Ud | Descripción | Rendimiento | Precio | Importe |
|---|---|---|---|---|---|
| mt38arc044d | Ud | Estufa a leña, potencia térmica nominal total 16 kW (potencia térmica al aire 6 kW y potencia térmica al agua 10 kW), rendimiento 82%, volumen de calefacción, calculado con un requisito de 40 W/m³, 380 m³, revestimiento de mayólica color sal y pimienta, ventilación por convección natural, con posibilidad de alimentación de un sistema de calefacción por radiadores o por suelo radiante o de producción de agua caliente, compuesta de hogar de fundición, cristal cerámico resistente a los 800°C, cajón de cenizas, aire primario y aire secundario regulables manualmente, sacude-parrilla de accionamiento exterior y sistema de circulación de agua caliente con bomba y vaso de expansión. (material) | 1 | 140193.26 | 140193.260 |
| mt38arc600b | Ud | Puesta en marcha y formación en el manejo de estufa a leña. (material) | 1 | 2162.23 | 2162.230 |
| mo004 | h | Instalador de calefacción. (mano de obra) | 1.176 | 117.18 | 137.804 |
| mo103 | h | Ayudante de instalador de calefacción. (mano de obra) | 1.176 | 85.08 | 100.054 |
| % | % | Herramienta menor | 2 % | 142593.348 | 2851.867 |
|  |  | Costes directos |  |  | 145445.215 |
