# Batería eléctrica

- Propiedad del archivo: CYPE Ingenieros S.A.
- Formato: FIEBDC-3/2016
- Programa: Generador de precios de la construcción. CYPE Ingenieros, S.A.
- Fecha: 04/04/2024
- Ámbito geográfico: Honduras
- Divisa: HNL
- Costes indirectos: 3 %
- Gastos generales: 13 %
- Beneficio industrial: 6 %
- IVA: 15 %

## I Instalaciones

### IC Calefacción, refrigeración, climatización y agua caliente

#### ICM Emisores eléctricos para calefacción

**ICM030** Ud Batería eléctrica.
Batería de calefacción eléctrica de 315 mm de diámetro, potencia calorífica de 1 kW, para alimentación monofásica a 230 V y 50 Hz de frecuencia, formada por cuerpo de lámina de acero galvanizado con cuello de conexión a ducto con junta perimetral, resistencia blindada de acero inoxidable, caja de bornes grado de protección IP40, interruptor térmico con rearme automático e interruptor térmico con rearme manual.
Incluye: Replanteo. Montaje sobre el ducto. Conexionado y comprobación de su correcto funcionamiento.
Criterio de medición de proyecto: Número de unidades previstas, según documentación gráfica de Proyecto.
Criterio de medición de obra: Se medirá el número de unidades realmente ejecutadas según especificaciones de Proyecto.

| Código | Ud | Descripción | Rendimiento | Precio | Importe |
|---|---|---|---|---|---|
| mt42ald420ebm | Ud | Batería de calefacción eléctrica de 315 mm de diámetro, potencia calorífica de 1 kW, para alimentación monofásica a 230 V y 50 Hz de frecuencia, formada por cuerpo de lámina de acero galvanizado con cuello de conexión a ducto con junta perimetral, resistencia blindada de acero inoxidable, caja de bornes grado de protección IP40, interruptor térmico con rearme automático e interruptor térmico con rearme manual. (material) | 1 | 13807.61 | 13807.610 |
| mo004 | h | Instalador de calefacción. (mano de obra) | 0.412 | 117.18 | 48.278 |
| mo103 | h | Ayudante de instalador de calefacción. (mano de obra) | 0.412 | 85.08 | 35.053 |
| % | % | Herramienta menor | 2 % | 13890.941 | 277.819 |
|  |  | Costes directos |  |  | 14168.760 |

## Recursos

**mt42ald420ebm** Ud Batería de calefacción eléctrica de 315 mm de diámetro
Datos técnicos: Coste energético 0.758 MJ; Emisión de CO2 1.192 kg
Residuos:
- embalaje: re150101 Envases de papel y cartón. (componente de residuo); rendimiento 1.403 kg; Código LER 15 01 01; Masa del elemento 1 kg; Volumen 0.001333 m3
