# Batería eléctrica

- Propiedad del archivo: CYPE Ingenieros S.A.
- Formato: FIEBDC-3/2016
- Programa: Generador de precios de la construcción. CYPE Ingenieros, S.A.
- Fecha: 13/12/2021
- Ámbito geográfico: Honduras
- Divisa: HNL
- Costes indirectos: 3 %
- Gastos generales: 13 %
- Beneficio industrial: 6 %
- IVA: 15 %

## I Instalaciones

### IC Calefacción, climatización y agua caliente

#### ICM Emisores eléctricos para calefacción

**ICM030** Ud Batería eléctrica.
Batería de calefacción eléctrica de 630 mm de diámetro, potencia calorífica de 18 kW, para alimentación monofásica a 230 V y 50 Hz de frecuencia, formada por cuerpo de lámina de acero galvanizado con cuello de conexión a ducto con junta perimetral, 3 resistencias blindadas de acero inoxidable, caja de bornes grado de protección IP40, interruptor térmico con rearme automático e interruptor térmico con rearme manual. Totalmente montada, conexionada y probada.
Incluye: Replanteo. Montaje sobre el ducto. Conexionado.
Criterio de medición de proyecto: Número de unidades previstas, según documentación gráfica de Proyecto.
Criterio de medición de obra: Se medirá el número de unidades realmente ejecutadas según especificaciones de Proyecto.

| Código | Ud | Descripción | Rendimiento | Precio | Importe |
|---|---|---|---|---|---|
| mt42ald420jlx | Ud | Batería de calefacción eléctrica de 630 mm de diámetro, potencia calorífica de 18 kW, para alimentación monofásica a 230 V y 50 Hz de frecuencia, formada por cuerpo de lámina de acero galvanizado con cuello de conexión a ducto con junta perimetral, 3 resistencias blindadas de acero inoxidable, caja de bornes grado de protección IP40, interruptor térmico con rearme automático e interruptor térmico con rearme manual. (material) | 1 | 35062.8 | 35062.800 |
| mo004 | h | Instalador de calefacción. (mano de obra) | 0.763 | 83.21 | 63.489 |
| mo103 | h | Ayudante de instalador de calefacción. (mano de obra) | 0.763 | 60.3 | 46.009 |
| % | % | Herramienta menor | 2 % | 35172.298 | 703.446 |
|  |  | Costes directos |  |  | 35875.744 |

## Recursos

**mt42ald420jlx** Ud Batería de calefacción eléctrica de 630 mm de diámetro
Datos técnicos: Coste energético 0.855 MJ; Emisión de CO2 1.346 kg
Residuos:
- embalaje: re150101 Envases de papel y cartón. (componente de residuo); rendimiento 1.584 kg; Código LER 15 01 01; Masa del elemento 1 kg; Volumen 0.001333 m3
