# Depósito prefabricado para almacenaje de pellets

- Propiedad del archivo: CYPE Ingenieros S.A.
- Formato: FIEBDC-3/2016
- Programa: Generador de precios de la construcción. CYPE Ingenieros, S.A.
- Fecha: 04/04/2024
- Ámbito geográfico: Honduras
- Divisa: HNL
- Costes indirectos: 3 %
- Gastos generales: 13 %
- Beneficio industrial: 6 %
- IVA: 15 %

## I Instalaciones

### IC Calefacción, refrigeración, climatización y agua caliente

#### ICQ Calderas de biomasa

**ICQ060** Ud Depósito prefabricado para almacenaje de pellets.
Tanque enterrado para almacenaje de pellets, prefabricado de material plástico, totalmente hermético, de 2,35 m de diámetro y 3,08 m de altura, volumen máximo 8 m³, con indicador de nivel, electrónico. Totalmente montado, conexionado y probado.
Incluye: Replanteo. Colocación del depósito. Conexión al sistema de extracción.
Criterio de medición de proyecto: Número de unidades previstas, según documentación gráfica de Proyecto.
Criterio de medición de obra: Se medirá el número de unidades realmente ejecutadas según especificaciones de Proyecto.

| Código | Ud | Descripción | Rendimiento | Precio | Importe |
|---|---|---|---|---|---|
| mt38cbh040a | Ud | Tanque enterrado para almacenaje de pellets, prefabricado de material plástico, totalmente hermético, de 2,35 m de diámetro y 3,08 m de altura, volumen máximo 8 m³, con sistema automático de extracción del combustible. (material) | 1 | 305544.01 | 305544.010 |
| mt38cbh120a | Ud | Dispositivo de protección del motor, para sistema de aspiración del combustible desde un tanque enterrado. (material) | 1 | 14722.05 | 14722.050 |
| mt38cbh110a | Ud | Indicador de nivel, electrónico, para tanque enterrado para almacenaje de pellets. (material) | 1 | 11805.75 | 11805.750 |
| mo003 | h | Electricista. (mano de obra) | 1.193 | 117.18 | 139.796 |
| mo102 | h | Ayudante de electricista. (mano de obra) | 1.193 | 85.08 | 101.500 |
| % | % | Herramienta menor | 2 % | 332313.106 | 6646.262 |
|  |  | Costes directos |  |  | 338959.368 |
