# Ducto circular

- Propiedad del archivo: CYPE Ingenieros S.A.
- Formato: FIEBDC-3/2016
- Programa: Generador de precios de la construcción. CYPE Ingenieros, S.A.
- Fecha: 10/11/2023
- Ámbito geográfico: Honduras
- Divisa: HNL
- Costes indirectos: 3 %
- Gastos generales: 13 %
- Beneficio industrial: 6 %
- IVA: 15 %

## I Instalaciones

### IC Calefacción, refrigeración, climatización y agua caliente

#### ICR Sistemas de conducción de aire

**ICR015** m Ducto circular.
Ducto circular de pared simple helicoidal de acero galvanizado, de 1000 mm de diámetro y 1 mm de espesor, con refuerzos, suministrado en tramos de 3 ó 5 m, para instalaciones de ventilación y climatización. Incluso accesorios de montaje y elementos de fijación.
Incluye: Replanteo del recorrido de los ductos. Marcado y posterior anclaje de los soportes de los ductos. Montaje y fijación de ductos. Comprobación de su correcto funcionamiento.
Criterio de medición de proyecto: Longitud proyectada, según documentación gráfica de Proyecto, medida entre los ejes de los elementos o de los puntos a conectar, descontando las piezas especiales.
Criterio de medición de obra: Se medirá la longitud realmente ejecutada según especificaciones de Proyecto.

| Código | Ud | Descripción | Rendimiento | Precio | Importe |
|---|---|---|---|---|---|
| mt42con200vd | m | Ducto circular de pared simple helicoidal de acero galvanizado, de 1000 mm de diámetro y 1 mm de espesor, con refuerzos, suministrado en tramos de 3 ó 5 m, para instalaciones de ventilación y climatización. (material) | 1.05 | 2292.31 | 2406.926 |
| mt42con500y | Ud | Brida de 1000 mm de diámetro y soporte de techo con varilla para fijación de ductos circulares de aire en instalaciones de ventilación y climatización. (material) | 0.5 | 706.44 | 353.220 |
| mo013 | h | Colocador de ductos metálicos. (mano de obra) | 0.059 | 108.53 | 6.403 |
| mo084 | h | Ayudante de colocador de ductos de lámina metálica. (mano de obra) | 0.059 | 78.97 | 4.659 |
| % | % | Herramienta menor | 2 % | 2771.208 | 55.424 |
|  |  | Costes directos |  |  | 2826.632 |

Residuos:
- colocación: mt42con200vd; factor de residuo 0.0269067

## Recursos

**mt42con200vd** m Ducto circular de pared simple helicoidal de acero galvanizado
Datos técnicos: Coste energético 244.302 MJ; Emisión de CO2 12.570 kg; Código LER 17 04 05; Masa del elemento 24.662 kg; Volumen 0.011744 m3
Residuos:
- embalaje: re170201 Madera. (componente de residuo); rendimiento 0.012 kg; Código LER 17 02 01; Masa del elemento 1 kg; Volumen 0.000909 m3
- embalaje: re170203 Plástico. (componente de residuo); rendimiento 0.003 kg; Código LER 17 02 03; Masa del elemento 1 kg; Volumen 0.001667 m3
