# Acumulador para agua caliente

- Propiedad del archivo: CYPE Ingenieros S.A.
- Formato: FIEBDC-3/2016
- Programa: Generador de precios de la construcción. CYPE Ingenieros, S.A.
- Fecha: 04/04/2024
- Ámbito geográfico: Honduras
- Divisa: HNL
- Costes indirectos: 3 %
- Gastos generales: 13 %
- Beneficio industrial: 6 %
- IVA: 15 %

## I Instalaciones

### IC Calefacción, refrigeración, climatización y agua caliente

#### ICS Sistemas de conducción de agua

**ICS060** Ud Acumulador para agua caliente
Acumulador de acero vitrificado, de suelo, 2000 l, 1400 mm de diámetro y 2300 mm de altura, forro acolchado con cubierta posterior, aislamiento de poliuretano inyectado libre de CFC y protección contra corrosión mediante ánodo de magnesio. Incluso válvulas de corte, elementos de montaje y accesorios necesarios para su correcto funcionamiento.
Incluye: Replanteo. Colocación. Conexionado. Comprobación de su correcto funcionamiento.
Criterio de medición de proyecto: Número de unidades previstas, según documentación gráfica de Proyecto.
Criterio de medición de obra: Se medirá el número de unidades realmente ejecutadas según especificaciones de Proyecto.

| Código | Ud | Descripción | Rendimiento | Precio | Importe |
|---|---|---|---|---|---|
| mt38csg060v | Ud | Acumulador de acero vitrificado, de suelo, 2000 l, 1400 mm de diámetro y 2300 mm de altura, forro acolchado con cubierta posterior, aislamiento de poliuretano inyectado libre de CFC y protección contra corrosión mediante ánodo de magnesio. (material) | 1 | 132814.67 | 132814.670 |
| mt37sve010e | Ud | Válvula de esfera de latón niquelado para roscar de 1 1/4". (material) | 4 | 513.96 | 2055.840 |
| mt38www011 | Ud | Material auxiliar para instalaciones de agua caliente (material) | 1 | 52.25 | 52.250 |
| mo004 | h | Instalador de calefacción. (mano de obra) | 2.488 | 117.18 | 291.544 |
| mo103 | h | Ayudante de instalador de calefacción. (mano de obra) | 2.488 | 85.08 | 211.679 |
| % | % | Herramienta menor | 2 % | 135425.983 | 2708.520 |
|  |  | Costes directos |  |  | 138134.503 |

## Recursos

**mt38csg060v** Ud Acumulador de acero vitrificado
Datos técnicos: Coste energético 12737.427 MJ; Emisión de CO2 531.827 kg
Residuos:
- embalaje: re150101 Envases de papel y cartón. (componente de residuo); rendimiento 2.47 kg; Código LER 15 01 01; Masa del elemento 1 kg; Volumen 0.001333 m3
- embalaje: re170201 Madera. (componente de residuo); rendimiento 0.642 kg; Código LER 17 02 01; Masa del elemento 1 kg; Volumen 0.000909 m3

**mt37sve010e** Ud Válvula de esfera de latón niquelado para roscar de 1 1/4"
Datos técnicos: Coste energético 1282.649 MJ; Emisión de CO2 86.201 kg
Residuos:
- embalaje: re150101 Envases de papel y cartón; rendimiento 0.072 kg
