# Regulador de caudal

- Propiedad del archivo: CYPE Ingenieros S.A.
- Formato: FIEBDC-3/2016
- Programa: Generador de precios de la construcción. CYPE Ingenieros, S.A.
- Fecha: 04/04/2024
- Ámbito geográfico: Honduras
- Divisa: HNL
- Costes indirectos: 3 %
- Gastos generales: 13 %
- Beneficio industrial: 6 %
- IVA: 15 %

## I Instalaciones

### IC Calefacción, refrigeración, climatización y agua caliente

#### ICS Sistemas de conducción de agua

**ICS095** Ud Regulador de caudal.
Medidor de caudal con válvula de regulación y cierre, con lectura directa sobre la propia cabeza, de latón, de 3/4", campo de regulación de 3 a 12 l/min, modelo, para una presión máxima de trabajo de 10 bar y una temperatura máxima de 100°C. Incluso elementos de montaje y accesorios necesarios para su correcto funcionamiento.
Incluye: Replanteo. Colocación. Conexionado. Comprobación de su correcto funcionamiento.
Criterio de medición de proyecto: Número de unidades previstas, según documentación gráfica de Proyecto.
Criterio de medición de obra: Se medirá el número de unidades realmente ejecutadas según especificaciones de Proyecto.

| Código | Ud | Descripción | Rendimiento | Precio | Importe |
|---|---|---|---|---|---|
| mt38pol601c | Ud | Medidor de caudal con válvula de regulación y cierre, con lectura directa sobre la propia cabeza, de latón, de 3/4", campo de regulación de 3 a 12 l/min, modelo, para una presión máxima de trabajo de 10 bar y una temperatura máxima de 100°C. (material) | 1 | 2278.93 | 2278.930 |
| mt38www012 | Ud | Material auxiliar para instalaciones de calefacción y agua caliente (material) | 0.05 | 75.68 | 3.784 |
| mo004 | h | Instalador de calefacción. (mano de obra) | 0.474 | 117.18 | 55.543 |
| % | % | Herramienta menor | 2 % | 2338.257 | 46.765 |
|  |  | Costes directos |  |  | 2385.022 |

## Recursos

**mt38pol601c** Ud Medidor de caudal con válvula de regulación y cierre
Datos técnicos: Coste energético 0.039 MJ; Emisión de CO2 0.061 kg
Residuos:
- embalaje: re150101 Envases de papel y cartón. (componente de residuo); rendimiento 0.072 kg; Código LER 15 01 01; Masa del elemento 1 kg; Volumen 0.001333 m3
