# Solución anticongelante

- Propiedad del archivo: CYPE Ingenieros S.A.
- Formato: FIEBDC-3/2016
- Programa: Generador de precios de la construcción. CYPE Ingenieros, S.A.
- Fecha: 05/04/2024
- Ámbito geográfico: Honduras
- Divisa: HNL
- Costes indirectos: 3 %
- Gastos generales: 13 %
- Beneficio industrial: 6 %
- IVA: 15 %

## I Instalaciones

### IC Calefacción, refrigeración, climatización y agua caliente

#### ICU Geotermia

**ICU110** l Solución anticongelante.
Solución anticongelante agua-monopropilenglicol, concentración de anticongelante puro del 33%, para relleno de circuito de instalación de geotermia.
Criterio de medición de proyecto: Volumen estimado en función de las características de la instalación.
Criterio de medición de obra: Se medirá el volumen realmente suministrado según especificaciones de Proyecto.

| Código | Ud | Descripción | Rendimiento | Precio | Importe |
|---|---|---|---|---|---|
| mt37sge100d | l | Solución anticongelante agua-monopropilenglicol, concentración de anticongelante puro del 33%, para relleno de circuito de instalación de geotermia. (material) | 1 | 185.97 | 185.970 |
| % | % | Herramienta menor | 2 % | 185.970 | 3.719 |
|  |  | Costes directos |  |  | 189.689 |
