# Cesta geotérmica

- Propiedad del archivo: CYPE Ingenieros S.A.
- Formato: FIEBDC-3/2016
- Programa: Generador de precios de la construcción. CYPE Ingenieros, S.A.
- Fecha: 05/04/2024
- Ámbito geográfico: Honduras
- Divisa: HNL
- Costes indirectos: 3 %
- Gastos generales: 13 %
- Beneficio industrial: 6 %
- IVA: 15 %

## I Instalaciones

### IC Calefacción, refrigeración, climatización y agua caliente

#### ICU Geotermia

**ICU012** Ud Cesta geotérmica.
Cesta geotérmica, de 2 m de altura, formada por tubo de polietileno reticulado (PE-Xa) de 32 mm de diámetro y 2,9 mm de espesor, SDR11, de 150 m de longitud, dispuesto en forma de bucle, con tramo de tubería de conexión a colector, de 20 m de longitud, sin incluir la excavación ni el relleno. Incluso, conexiones de conducciones y remates. Totalmente montada, conexionada y probada.
Incluye: Replanteo de la cesta. Colocación de la cesta. Conexionado de todos los circuitos. Carga de escombros sobre camión o contenedor.
Criterio de medición de proyecto: Número de unidades previstas, según documentación gráfica de Proyecto.
Criterio de medición de obra: Se medirá el número de unidades realmente ejecutadas según especificaciones de Proyecto.

| Código | Ud | Descripción | Rendimiento | Precio | Importe |
|---|---|---|---|---|---|
| mt37sgu010a | Ud | Cesta geotérmica, de 2 m de altura, formada por tubo de polietileno reticulado (PE-Xa) de 32 mm de diámetro y 2,9 mm de espesor, SDR11, de 150 m de longitud, dispuesto en forma de bucle, con tramo de tubería de conexión a colector, de 20 m de longitud. (material) | 1 | 51842.24 | 51842.240 |
| mo004 | h | Instalador de calefacción. (mano de obra) | 0.274 | 117.18 | 32.107 |
| mo103 | h | Ayudante de instalador de calefacción. (mano de obra) | 0.274 | 85.08 | 23.312 |
| % | % | Herramienta menor | 2 % | 51897.659 | 1037.953 |
|  |  | Costes directos |  |  | 52935.612 |
