# Luminaria empotrada tipo Downlight

- Propiedad del archivo: CYPE Ingenieros S.A.
- Formato: FIEBDC-3/2016
- Programa: Generador de precios de la construcción. CYPE Ingenieros, S.A.
- Fecha: 13/12/2021
- Ámbito geográfico: Honduras
- Divisa: HNL
- Costes indirectos: 3 %
- Gastos generales: 13 %
- Beneficio industrial: 6 %
- IVA: 15 %

## I Instalaciones

### II Iluminación

#### III Interior

**III100** Ud Luminaria empotrada tipo Downlight.
Luminaria circular de techo Downlight, de 260 mm de diámetro y 100 mm de altura, para 2 lámparas fluorescentes compactas triples TC-TEL de 42 W; aro embellecedor de aluminio inyectado, acabado termoesmaltado, de color blanco; reflector de aluminio con acabado especular; protección IP20 y aislamiento clase F. Instalación empotrada. Incluso lámparas.
Incluye: Replanteo. Montaje, conexionado y comprobación de su correcto funcionamiento.
Criterio de medición de proyecto: Número de unidades previstas, según documentación gráfica de Proyecto.
Criterio de medición de obra: Se medirá el número de unidades realmente ejecutadas según especificaciones de Proyecto.
Criterio de valoración económica: El precio no incluye las ayudas de albañilería para instalaciones.

| Código | Ud | Descripción | Rendimiento | Precio | Importe |
|---|---|---|---|---|---|
| mt34lyd030p | Ud | Luminaria circular de techo Downlight, de 260 mm de diámetro y 100 mm de altura, para 2 lámparas fluorescentes compactas triples TC-TEL de 42 W; aro embellecedor de aluminio inyectado, acabado termoesmaltado, de color blanco; reflector de aluminio con acabado especular; protección IP20 y aislamiento clase F. (material) | 1 | 4187.78 | 4187.780 |
| mt34tuf020v | Ud | Lámpara fluorescente compacta TC-TEL de 42 W. (material) | 2 | 337.4 | 674.800 |
| mo003 | h | Electricista. (mano de obra) | 0.47 | 83.21 | 39.109 |
| mo102 | h | Ayudante de electricista. (mano de obra) | 0.47 | 60.3 | 28.341 |
| % | % | Herramienta menor | 2 % | 4930.030 | 98.601 |
|  |  | Costes directos |  |  | 5028.631 |

## Recursos

**mt34lyd030p** Ud Luminaria circular de techo Downlight
Datos técnicos: Coste energético 637.273 MJ; Emisión de CO2 16.958 kg
Residuos:
- embalaje: re150101 Envases de papel y cartón. (componente de residuo); rendimiento 0.135 kg; Código LER 15 01 01; Masa del elemento 1 kg; Volumen 0.001333 m3
- embalaje: re170203 Plástico. (componente de residuo); rendimiento 0.068 kg; Código LER 17 02 03; Masa del elemento 1 kg; Volumen 0.001667 m3
