# Luminaria. Instalación en superficie

- Propiedad del archivo: CYPE Ingenieros S.A.
- Formato: FIEBDC-3/2016
- Programa: Generador de precios de la construcción. CYPE Ingenieros, S.A.
- Fecha: 15/09/2023
- Ámbito geográfico: Honduras
- Divisa: HNL
- Costes indirectos: 3 %
- Gastos generales: 13 %
- Beneficio industrial: 6 %
- IVA: 15 %

## I Instalaciones

### II Iluminación

#### III Interior

**III140** Ud Luminaria. Instalación en superficie.
Luminaria rectangular, de 1260x352x100 mm, para 2 lámparas fluorescentes TL de 36 W, con cuerpo de luminaria de lámina de acero, acabado lacado, de color blanco, cantoneras de ABS y lamas transversales estriadas; reflector de aluminio, acabado brillante; balasto magnético; protección IP20 y aislamiento clase F. Instalación en superficie. Incluso lámparas.
Incluye: Replanteo. Montaje, conexionado y comprobación de su correcto funcionamiento.
Criterio de medición de proyecto: Número de unidades previstas, según documentación gráfica de Proyecto.
Criterio de medición de obra: Se medirá el número de unidades realmente ejecutadas según especificaciones de Proyecto.

| Código | Ud | Descripción | Rendimiento | Precio | Importe |
|---|---|---|---|---|---|
| mt34lam120ia | Ud | Luminaria rectangular, de 1260x352x100 mm, para 2 lámparas fluorescentes TL de 36 W, con cuerpo de luminaria de lámina de acero, acabado lacado, de color blanco, cantoneras de ABS y lamas transversales estriadas; reflector de aluminio, acabado brillante; balasto magnético; protección IP20 y aislamiento clase F, para instalar en superficie. (material) | 1 | 4218.43 | 4218.430 |
| mt34tuf010l | Ud | Tubo fluorescente TL de 36 W. (material) | 2 | 298.52 | 597.040 |
| mo003 | h | Electricista. (mano de obra) | 0.176 | 103.87 | 18.281 |
| mo102 | h | Ayudante de electricista. (mano de obra) | 0.176 | 75.43 | 13.276 |
| % | % | Herramienta menor | 2 % | 4847.027 | 96.941 |
|  |  | Costes directos |  |  | 4943.968 |

## Recursos

**mt34lam120ia** Ud Luminaria rectangular
Datos técnicos: Coste energético 538.376 MJ; Emisión de CO2 35.262 kg
Residuos:
- embalaje: re150101 Envases de papel y cartón. (componente de residuo); rendimiento 0.139 kg; Código LER 15 01 01; Masa del elemento 1 kg; Volumen 0.001333 m3
- embalaje: re170203 Plástico. (componente de residuo); rendimiento 0.069 kg; Código LER 17 02 03; Masa del elemento 1 kg; Volumen 0.001667 m3
