# Sistema de protección pasiva contra incendios de viga de acero HEA 100

- Propiedad del archivo: CYPE INGENIEROS, S.A.
- Formato: FIEBDC-3/2002
- Ámbito geográfico: Honduras
- Divisa: HNL
- Costes indirectos: 3.00 %
- Gastos generales: 13.00 %
- Beneficio industrial: 6.00 %
- IVA: 15.00 %

**IOJ021** m Sistema de protección pasiva contra incendios de viga de acero HEA 100, protegida en 3 caras y con una resistencia al fuego de 30 minutos, sistema K252.es "KNAUF", mediante recubrimiento con láminas de yeso Fireboard GM-F, fijadas con clips y perfiles metálicos. Incluso fijaciones, tornillería y pasta y cinta para el tratamiento de juntas.
Sistema de protección pasiva contra incendios de viga de acero HEA 100, protegida en 3 caras y con una resistencia al fuego de 30 minutos, sistema K252.es "KNAUF", mediante recubrimiento con láminas de yeso Fireboard GM-F, fijadas con clips y perfiles metálicos. Incluso fijaciones, tornillería y pasta y cinta para el tratamiento de juntas.
Incluye: Replanteo. Colocación de los perfiles angulares mediante fijaciones. Instalación de clips. Colocación a presión de las maestras contra los clips. Atornillado de las placas a los perfiles angulares y a las maestras. Tratamiento de juntas. Plastecido superficial.
Criterio de medición de proyecto: Longitud medida según documentación gráfica de Proyecto.
Criterio de medición de obra: Se medirá la longitud realmente ejecutada según especificaciones de Proyecto.

| Código | Ud | Descripción | Rendimiento | Precio | Importe |
|---|---|---|---|---|---|
| mt12psg200e | m | Perfil angular 30x30x0,7 mm, de acero galvanizado. (material) | 2.000 | 20.94 | 41.88 |
| mt12ptk030 | Ud | Fijación "KNAUF" para concreto. (material) | 3.200 | 10.07 | 32.22 |
| mt12pfk011a | m | Maestra 60/27 "KNAUF" de lámina de acero galvanizado. (material) | 2.000 | 32.39 | 64.78 |
| mt12pmk011b | Ud | Clip de protección Fireboard "KNAUF" de 72x48x41 mm. (material) | 3.200 | 35.43 | 113.38 |
| mt12pmk010a | m² | Lámina de yeso reforzada con tejido de fibra GM-F / 1200 / 2600 / 15 / con los bordes longitudinales cuadrados, especial Fireboard GM-F "KNAUF" con alma de yeso y caras revestidas con una lámina de fibra de vidrio; Euroclase A1 de reacción al fuego. (material) | 0.475 | 409.96 | 194.73 |
| mt12pmk010c | m² | Lámina de yeso reforzada con tejido de fibra GM-F / 1200 / 2600 / 25 / con los bordes longitudinales cuadrados, especial Fireboard GM-F "KNAUF" con alma de yeso y caras revestidas con una lámina de fibra de vidrio; Euroclase A1 de reacción al fuego. (material) | 0.292 | 582.68 | 170.14 |
| mt12ptk010cc | Ud | Tornillo autoperforante TN "KNAUF" 3,5x25. (material) | 30.000 | 0.19 | 5.70 |
| mt12pmk012a | kg | Pasta de juntas Fireboard Spachtel "KNAUF", de fraguado normal (45 minutos), rango de temperatura de trabajo de 10 a 35°C, Euroclase A1 de reacción al fuego, para aplicación manual con cinta de juntas. (material) | 2.550 | 25.78 | 65.74 |
| mt12pmk013 | m | Cinta de juntas Fireboard "KNAUF". (material) | 2.000 | 1.22 | 2.44 |
| mo053 | h | Montador de prefabricados interiores. (mano de obra) | 0.176 | 73.85 | 13.00 |
| mo100 | h | Ayudante de montador de prefabricados interiores. (mano de obra) | 0.176 | 53.32 | 9.38 |
| % | % | Herramienta menor | 2 % | 713.39 | 14.27 |
|  |  | Costes directos |  |  | 727.66 |
