# Aireador de admisión, caudal máximo 10 l/s, de 1200x80x12 mm, para ventilación híbrida

- Propiedad del archivo: CYPE INGENIEROS, S.A.
- Formato: FIEBDC-3/2002
- Ámbito geográfico: Honduras
- Divisa: HNL
- Costes indirectos: 3.00 %
- Gastos generales: 13.00 %
- Beneficio industrial: 6.00 %
- IVA: 15.00 %

**IVH010** Ud Aireador de admisión, caudal máximo 10 l/s, de 1200x80x12 mm, para ventilación híbrida.
Suministro y montaje de aireador de admisión, de aluminio lacado en color a elegir de la carta RAL, caudal máximo 10 l/s, de 1200x80x12 mm, con abertura de 800x12 mm, aislamiento acústico de 39 dBA y filtro antipolución, para colocar en posición horizontal encima de las puertas exteriores y ventanas de aluminio o PVC, hasta 80 mm de profundidad, para ventilación híbrida. Incluso accesorios de montaje. Totalmente montado.
Incluye: Replanteo. Fijación del aireador encima de la carpintería.
Criterio de medición de proyecto: Número de unidades previstas, según documentación gráfica de Proyecto.
Criterio de medición de obra: Se medirá el número de unidades realmente ejecutadas según especificaciones de Proyecto.

| Código | Ud | Descripción | Rendimiento | Precio | Importe |
|---|---|---|---|---|---|
| mt20sva235a | Ud | Aireador de admisión, de aluminio lacado en color a elegir de la carta RAL, caudal máximo 10 l/s, de 1200x80x12 mm, con abertura de 800x12 mm, aislamiento acústico de 39 dBA y filtro antipolución tipo S30, para colocar en posición horizontal encima de las puertas exteriores y ventanas de aluminio o PVC, hasta 80 mm de profundidad. (material) | 1.000 | 1169.80 | 1169.80 |
| mo011 | h | Montador. (mano de obra) | 0.175 | 53.09 | 9.29 |
| mo080 | h | Ayudante de montador. (mano de obra) | 0.175 | 37.82 | 6.62 |
| % | % | Herramienta menor | 2 % | 1185.71 | 23.71 |
|  |  | Costes directos |  |  | 1209.42 |
