# Puerta interior de acero galvanizado de dos hojas, 1840x1945 mm de luz y altura de paso, acabado galvanizado

- Propiedad del archivo: CYPE INGENIEROS, S.A.
- Formato: FIEBDC-3/2002
- Ámbito geográfico: Honduras
- Divisa: HNL
- Costes indirectos: 3.00 %
- Gastos generales: 13.00 %
- Beneficio industrial: 6.00 %
- IVA: 15.00 %

**LPA010** Ud Puerta interior de acero galvanizado de dos hojas, 1840x1945 mm de luz y altura de paso, acabado galvanizado.
Puerta interior de dos hojas de 38 mm de espesor, 1840x1945 mm de luz y altura de paso, acabado galvanizado formada por dos láminas de acero galvanizado de 0,5 mm de espesor plegadas, ensambladas y montadas, con cámara intermedia rellena de poliuretano, sobre marco de acero galvanizado de 1,5 mm de espesor con garras de anclaje a obra. Elaborada en taller, con ajuste y fijación en obra. Totalmente montada y probada.
Incluye: Marcado de puntos de fijación y aplomado del marco. Fijación del marco al paramento. Sellado de juntas perimetrales. Colocación de la hoja. Colocación de herrajes de cierre y accesorios.
Criterio de medición de proyecto: Número de unidades previstas, según documentación gráfica de Proyecto.
Criterio de medición de obra: Se medirá el número de unidades realmente ejecutadas según especificaciones de Proyecto.

| Código | Ud | Descripción | Rendimiento | Precio | Importe |
|---|---|---|---|---|---|
| mt26ppa010bma | Ud | Puerta interior de dos hojas de 38 mm de espesor, 1840x1945 mm de luz y altura de paso, acabado galvanizado formada por dos láminas de acero galvanizado de 0,5 mm de espesor plegadas, ensambladas y montadas, con cámara intermedia rellena de poliuretano, sobre marco de acero galvanizado de 1,5 mm de espesor con garras de anclaje a obra, incluso bisagras soldadas al marco y remachadas a la hoja, cerradura embutida de cierre a un punto, cilindro de latón con llave, escudos y manijas de nylon color negro. (material) | 1.000 | 5181.48 | 5181.48 |
| mo020 | h | Albañil. (mano de obra) | 0.386 | 65.38 | 25.24 |
| mo077 | h | Ayudante de albañil. (mano de obra) | 0.386 | 48.20 | 18.61 |
| % | % | Herramienta menor | 2 % | 5225.33 | 104.51 |
|  |  | Costes directos |  |  | 5329.84 |
