# Aislamiento termoacústico de suelos flotantes

- Propiedad del archivo: CYPE INGENIEROS, S.A.
- Formato: FIEBDC-3/2002
- Ámbito geográfico: Honduras
- Divisa: HNL
- Costes indirectos: 3.00 %
- Gastos generales: 13.00 %
- Beneficio industrial: 6.00 %
- IVA: 15.00 %

**NAL010** m² Aislamiento termoacústico de suelos flotantes, formado por panel rígido de lana mineral, no revestido, de 80 mm de espesor, resistencia térmica 2,25 m²K/W, conductividad térmica 0,035 W/(mK), colocado a tope, simplemente apoyado, cubierto con film de polietileno de 0,2 mm de espesor y desolidarización perimetral realizada con el mismo material aislante, preparado para recibir un contrapiso de mortero u concreto. Incluso cinta autoadhesiva para sellado de juntas.
Aislamiento termoacústico de suelos flotantes, formado por panel rígido de lana mineral, no revestido, de 80 mm de espesor, resistencia térmica 2,25 m²K/W, conductividad térmica 0,035 W/(mK), colocado a tope, simplemente apoyado, cubierto con film de polietileno de 0,2 mm de espesor y desolidarización perimetral realizada con el mismo material aislante, preparado para recibir un contrapiso de mortero u concreto. Incluso cinta autoadhesiva para sellado de juntas.
Incluye: Limpieza y preparación de la superficie soporte. Replanteo y corte del aislamiento. Colocación del aislamiento. Colocación del film de polietileno. Sellado de juntas del film de polietileno.
Criterio de medición de proyecto: Superficie medida según documentación gráfica de Proyecto.
Criterio de medición de obra: Se medirá la superficie realmente ejecutada según especificaciones de Proyecto.

| Código | Ud | Descripción | Rendimiento | Precio | Importe |
|---|---|---|---|---|---|
| mt16lra010f | m² | Panel rígido de lana mineral, no revestido, de 80 mm de espesor, resistencia térmica 2,25 m²K/W, conductividad térmica 0,035 W/(mK). (material) | 1.100 | 867.80 | 954.58 |
| mt16png010d | m² | Film de polietileno de 0,2 mm de espesor y 184 g/m² de masa superficial. (material) | 1.100 | 14.67 | 16.14 |
| mt16aaa030 | m | Cinta autoadhesiva para sellado de juntas. (material) | 0.250 | 10.74 | 2.69 |
| mo054 | h | Montador de aislamientos. (mano de obra) | 0.096 | 73.85 | 7.09 |
| mo101 | h | Ayudante de montador de aislamientos. (mano de obra) | 0.096 | 53.32 | 5.12 |
| % | % | Herramienta menor | 2 % | 985.62 | 19.71 |
|  |  | Costes directos |  |  | 1005.33 |
