# Aislamiento térmico por el interior de cubiertas inclinadas sobre espacio no habitable

- Propiedad del archivo: CYPE INGENIEROS, S.A.
- Formato: FIEBDC-3/2002
- Ámbito geográfico: Honduras
- Divisa: HNL
- Costes indirectos: 3.00 %
- Gastos generales: 13.00 %
- Beneficio industrial: 6.00 %
- IVA: 15.00 %

**NAQ030** m² Aislamiento térmico por el interior de cubiertas inclinadas sobre espacio no habitable, formado por espuma rígida de poliuretano proyectado "in situ", densidad mínima 45 kg/m³, espesor medio mínimo 60 mm.
Aislamiento térmico por el interior de cubiertas inclinadas sobre espacio no habitable, formado por espuma rígida de poliuretano proyectado "in situ", densidad mínima 45 kg/m³, espesor medio mínimo 60 mm.
Incluye: Limpieza del supradós de la losa. Colocación del aislamiento.
Criterio de medición de proyecto: Superficie medida según documentación gráfica de Proyecto.
Criterio de medición de obra: Se medirá la superficie realmente ejecutada según especificaciones de Proyecto.

| Código | Ud | Descripción | Rendimiento | Precio | Importe |
|---|---|---|---|---|---|
| mt16poc010o | m² | Espuma rígida de poliuretano proyectado "in situ", densidad mínima 45 kg/m³, espesor medio mínimo 60 mm, aplicado en cubiertas inclinadas. (material) | 1.100 | 473.08 | 520.39 |
| mq08mpa030 | h | Equipo y equipo y maquinaria para proyección de productos aislantes. (maquinaria) | 0.117 | 295.95 | 34.63 |
| mo030 | h | Aplicador de productos aislantes. (mano de obra) | 0.224 | 71.73 | 16.07 |
| mo068 | h | Ayudante de aplicador de productos aislantes. (mano de obra) | 0.224 | 53.32 | 11.94 |
| % | % | Herramienta menor | 2 % | 583.03 | 11.66 |
|  |  | Costes directos |  |  | 594.69 |
