# Encuentro de techo plano transitable

- Propiedad del archivo: CYPE INGENIEROS, S.A.
- Formato: FIEBDC-3/2002
- Ámbito geográfico: Honduras
- Divisa: HNL
- Costes indirectos: 3.00 %
- Gastos generales: 13.00 %
- Beneficio industrial: 6.00 %
- IVA: 15.00 %

**QAF032** Ud Encuentro de techo plano transitable, no ventilado, con solado flotante sobre soportes, tipo invertida, con desagüe de PVC, de salida vertical, de 80 mm de diámetro, fijado con soldadura termoplástica a la lámina impermeabilizante de PVC.
Encuentro de techo plano transitable, no ventilado, con solado flotante sobre soportes, tipo invertida, con desagüe de PVC, de salida vertical, de 80 mm de diámetro, fijado con soldadura termoplástica a la lámina impermeabilizante de PVC.
Incluye: Ejecución de rebaje del soporte alrededor del desagüe. Limpieza y preparación de la superficie. Colocación de la pieza de refuerzo. Colocación del desagüe.
Criterio de medición de proyecto: Número de unidades previstas, según documentación gráfica de Proyecto.
Criterio de medición de obra: Se medirá el número de unidades realmente ejecutadas según especificaciones de Proyecto.
Criterio de valoración económica: El precio no incluye la lámina impermeabilizante de PVC.

| Código | Ud | Descripción | Rendimiento | Precio | Importe |
|---|---|---|---|---|---|
| mt15dan100a | Ud | Desagüe de PVC, de salida vertical, de 80 mm de diámetro. (material) | 1.000 | 283.64 | 283.64 |
| mo029 | h | Aplicador de láminas impermeabilizantes. (mano de obra) | 0.121 | 71.73 | 8.68 |
| mo067 | h | Ayudante de aplicador de láminas impermeabilizantes. (mano de obra) | 0.121 | 53.32 | 6.45 |
| mo008 | h | Fontanero. (mano de obra) | 0.363 | 73.85 | 26.81 |
| % | % | Herramienta menor | 2 % | 325.58 | 6.51 |
|  |  | Costes directos |  |  | 332.09 |
