# Sustitución de desagüe deteriorado de salida horizontal en cubierta plana, por desagüe de salida horizontal, de caucho EPDM, con curva para bajante de 80 mm de diámetro

- Propiedad del archivo: CYPE INGENIEROS, S.A.
- Formato: FIEBDC-3/2002
- Ámbito geográfico: Honduras
- Divisa: HNL
- Costes indirectos: 3.00 %
- Gastos generales: 13.00 %
- Beneficio industrial: 6.00 %
- IVA: 15.00 %

**QAW010** Ud Sustitución de desagüe deteriorado de salida horizontal en cubierta plana, por desagüe de salida horizontal, de caucho EPDM, con curva para bajante de 80 mm de diámetro.
Sustitución de desagüe deteriorado de salida vertical en cubierta plana, por desagüe de salida horizontal, de caucho EPDM, de 90x90x375 mm, con curva para bajante de 80 mm de diámetro. Incluso parte proporcional de retirada del desagüe deteriorado, conexión a la red de saneamiento del edificio, reparación de los desperfectos que se puedan ocasionar en los elementos del entorno que deban mantenerse, limpieza, acopio, retirada y carga manual de escombros sobre camión o contenedor. Totalmente terminado, conexionado y probado.
Incluye: Retirada y acopio del material deteriorado. Limpieza de los restos de obra. Colocación del nuevo desagüe. Carga del material desmontado y restos de obra sobre camión o contenedor.
Criterio de medición de proyecto: Número de unidades previstas, según documentación gráfica de Proyecto.
Criterio de medición de obra: Se medirá el número de unidades realmente ejecutadas según especificaciones de Proyecto.

| Código | Ud | Descripción | Rendimiento | Precio | Importe |
|---|---|---|---|---|---|
| mt15acc052a | Ud | Desagüe de salida horizontal, de caucho EPDM, de 90x90x375 mm, con curva para bajante de 80 mm de diámetro. (material) | 1.000 | 1093.43 | 1093.43 |
| mt36tie010ea | m | Tubo de PVC, serie B, de 90 mm de diámetro y 3 mm de espesor, con extremo abocardado. (material) | 1.000 | 106.71 | 106.71 |
| mo008 | h | Fontanero. (mano de obra) | 0.387 | 73.85 | 28.58 |
| mo113 | h | Peón de albañilería. (mano de obra) | 0.302 | 51.22 | 15.47 |
| % | % | Herramienta menor | 2 % | 1244.19 | 24.88 |
|  |  | Costes directos |  |  | 1269.07 |
