# Forrado de ductos de instalaciones en cubierta inclinada, mediante mampostería de ladrillo cerámico hueco para revestir, de 0,25 m² de sección y 1 m de altura

- Propiedad del archivo: CYPE INGENIEROS, S.A.
- Formato: FIEBDC-3/2002
- Ámbito geográfico: Honduras
- Divisa: HNL
- Costes indirectos: 3.00 %
- Gastos generales: 13.00 %
- Beneficio industrial: 6.00 %
- IVA: 15.00 %

**QRF020** Ud Forrado de ductos de instalaciones en cubierta inclinada, mediante mampostería de ladrillo cerámico hueco para revestir, de 0,25 m² de sección y 1 m de altura.
Formación de mampostería de ladrillo cerámico hueco para revestir, de 0,25 m² de sección y 1 m de altura, recibida y enfoscada exteriormente con mortero de cemento, confeccionado en obra, dosificación 1:6, para forrado de ductos de instalaciones situados en cubierta inclinada. Incluso parte proporcional de mermas y roturas, enjarjes y ejecución de encuentros y puntos singulares.
Incluye: Replanteo y trazado en la losa de los muros interiores a realizar. Colocación y aplomado de miras de referencia. Colocación de los ladrillos, previamente humedecidos, por hiladas enteras. Repaso de juntas y limpieza. Enfoscado de la superficie.
Criterio de medición de proyecto: Número de unidades previstas, según documentación gráfica de Proyecto.
Criterio de medición de obra: Se medirá el número de unidades realmente ejecutadas según especificaciones de Proyecto.

| Código | Ud | Descripción | Rendimiento | Precio | Importe |
|---|---|---|---|---|---|
| mt04lvc010d | Ud | Ladrillo cerámico hueco triple, para revestir, 24x11,5x11,5 cm, densidad 780 kg/m³. (material) | 70.000 | 3.85 | 269.50 |
| mt08aaa010a | m³ | Agua. (material) | 0.020 | 32.32 | 0.65 |
| mt01arg005a | t | Arena de cantera, para mortero mezclado en obra. (material) | 0.112 | 439.41 | 49.21 |
| mt08cem000i | kg | Cemento gris en sacos. (material) | 17.200 | 3.52 | 60.54 |
| mq06hor010 | h | Mezcladora de concreto. (maquinaria) | 0.056 | 32.60 | 1.83 |
| mo020 | h | Albañil. (mano de obra) | 1.523 | 71.73 | 109.24 |
| mo077 | h | Ayudante de albañil. (mano de obra) | 1.427 | 53.32 | 76.09 |
| % | % | Herramienta menor | 2 % | 567.06 | 11.34 |
|  |  | Costes directos |  |  | 578.40 |
