# Alicatado con placas de gres porcelánico de gran formato STON-KER de "BUTECH"

- Propiedad del archivo: CYPE INGENIEROS, S.A.
- Formato: FIEBDC-3/2002
- Ámbito geográfico: Honduras
- Divisa: HNL
- Costes indirectos: 3.00 %
- Gastos generales: 13.00 %
- Beneficio industrial: 6.00 %
- IVA: 15.00 %

**RAG061** m² Alicatado con placas de gres porcelánico de gran formato STON-KER de "BUTECH", "PORCELANOSA GRUPO", serie Carpatia, acabado Beige, de 33x66x1 cm, colocadas sobre una superficie soporte de mampostería en paramento interior, recibidas con adhesivo cementoso mejorado, C2 TE, con deslizamiento reducido y tiempo abierto ampliado, Fr-one Gris "BUTECH", sin junta (separación entre baldosas entre 1,5 y 3 mm); con cantoneras de PVC; rejuntado con mortero de juntas cementoso Colorstuk 0-4 "BUTECH", tipo CG 2, color Manhattan, para juntas de hasta 4 mm.
Alicatado con placas de gres porcelánico de gran formato STON-KER de "BUTECH", "PORCELANOSA GRUPO", serie Carpatia, acabado Beige, de 33x66x1 cm, colocadas sobre una superficie soporte de mampostería en paramento interior, recibidas con adhesivo cementoso mejorado, C2 TE, con deslizamiento reducido y tiempo abierto ampliado, Fr-one Gris "BUTECH", extendido con plana sobre la superficie soporte, y rejuntado con mortero de juntas cementoso Colorstuk 0-4 "BUTECH", tipo CG 2, color Manhattan, para juntas de hasta 4 mm. Incluso preparación de la superficie soporte mediante humedecido de la mampostería, replanteo, cortes y juntas; con cantoneras de PVC; acabado y limpieza final.
Incluye: Preparación de la superficie soporte. Replanteo de niveles y disposición de baldosas. Colocación de maestras o reglas. Preparación y aplicación del mortero. Formación de juntas de movimiento. Colocación de las baldosas. Ejecución de esquinas. Rejuntado de baldosas. Acabado y limpieza final.
Criterio de medición de proyecto: Superficie medida según documentación gráfica de Proyecto, deduciendo los huecos de superficie mayor de 3 m². No se ha incrementado la medición por roturas y recortes, ya que en la descomposición se ha considerado un 5% más de piezas.
Criterio de medición de obra: Se medirá la superficie realmente ejecutada según especificaciones de Proyecto, deduciendo los huecos de superficie mayor de 3 m².

| Código | Ud | Descripción | Rendimiento | Precio | Importe |
|---|---|---|---|---|---|
| mt09mcb010g | kg | Adhesivo cementoso mejorado, C2 TE, con deslizamiento reducido y tiempo abierto ampliado, Fr-one Gris "BUTECH", para fachadas cerámicas, compuesto por cementos de alta resistencia, agregados seleccionados y alto contenido en resinas sintéticas. (material) | 6.000 | 11.66 | 69.96 |
| mt19awa010 | m | Cantonera de PVC en esquinas alicatadas. (material) | 0.500 | 34.76 | 17.38 |
| mt12pcb020lgD1 | m² | Placa de gres porcelánico de gran formato STON-KER de "BUTECH", "PORCELANOSA GRUPO", serie Carpatia, acabado Beige, de 33x66x1 cm. (material) | 1.050 | 1130.34 | 1186.86 |
| mt09mcb020aa | kg | Mortero de juntas cementoso Colorstuk 0-4 "BUTECH", tipo CG2, color Manhattan, para juntas de hasta 4 mm, compuesto por cementos de alta resistencia, agregados seleccionados, pigmentos y aditivos específicos, apto para todo tipo de baldosas cerámicas y piedras naturales. (material) | 0.500 | 24.37 | 12.19 |
| mo024 | h | Colocador de revestimiento cerámico. (mano de obra) | 0.432 | 71.73 | 30.99 |
| mo062 | h | Ayudante de colocador de revestimiento cerámico. (mano de obra) | 0.432 | 53.32 | 23.03 |
| % | % | Herramienta menor | 2 % | 1340.41 | 26.81 |
|  |  | Costes directos |  |  | 1367.22 |
