# Pintura al clorocaucho en frontones

- Propiedad del archivo: CYPE INGENIEROS, S.A.
- Formato: FIEBDC-3/2002
- Ámbito geográfico: Honduras
- Costes indirectos: 3.00 %
- Gastos generales: 13.00 %
- Beneficio industrial: 6.00 %
- IVA: 15.00 %

**ROD010** m² Pintura al clorocaucho en frontones, lavado de la superficie con ácido clorhídrico diluido con un 10% de agua, mano de fondo con pintura al clorocaucho, acabado semibrillante, a base de resinas de clorocaucho y plastificantes insaponificables, diluida con un 20% a 30% de disolvente a base de hidrocarburos aromáticos, y dos manos de acabado con el mismo producto sin diluir (rendimiento: 0,125 l/m² cada mano).
Formación de capa de acabado en paramentos verticales, zona de frontis y rebote, en frontones, con pintura al clorocaucho, mediante la aplicación de una mano de fondo con pintura al clorocaucho, acabado semibrillante, a base de resinas de clorocaucho y plastificantes insaponificables, diluida con un 20% a 30% de disolvente a base de hidrocarburos aromáticos, aplicada preferentemente con brocha para facilitar la penetración, y dos manos de acabado con el mismo producto sin diluir (rendimiento: 0,125 l/m² cada mano). Incluso parte proporcional de preparación de la capa base mediante lavado de su superficie con una disolución de ácido clorhídrico en agua al 10% y posterior aclarado con agua.
Incluye: Preparación y limpieza de la superficie soporte. Aplicación de la mano de fondo. Aplicación de dos manos de acabado.
Criterio de medición de proyecto: Superficie medida según documentación gráfica de Proyecto, con el mismo criterio que el soporte base.
Criterio de medición de obra: Se medirá la superficie realmente ejecutada según especificaciones de Proyecto, con el mismo criterio que el soporte base.

| Código | Ud | Descripción | Rendimiento | Precio | Importe |
|---|---|---|---|---|---|
| mt27pfj120 | l | Solución de ácido clorhídrico diluido en diez partes de agua. (material) | 0.300 | 5.31 | 1.59 |
| mt27pdj020b | l | Pintura al clorocaucho, acabado semibrillante, a base de resinas de clorocaucho y plastificantes insaponificables, color gris, resistente a la abrasión y a la inmersión en agua, aplicada con brocha, rodillo o pistola. (material) | 0.344 | 18.73 | 6.44 |
| mt27wad100a | l | Disolvente formulado a base de hidrocarburos aromáticos de alto punto de ebullición. (material) | 0.031 | 4.27 | 0.13 |
| mq07ple010c | Ud | Alquiler diario de cesta elevadora de brazo articulado de 16 m de altura máxima de trabajo, incluso mantenimiento y seguro de responsabilidad civil. (maquinaria) | 0.011 | 90.45 | 0.99 |
| mo038 | h | Pintor. (mano de obra) | 0.179 | 2.05 | 0.37 |
| mo076 | h | Ayudante de pintor. (mano de obra) | 0.179 | 1.51 | 0.27 |
| % | % | Herramienta menor | 4 % | 9.79 | 0.39 |
|  |  | Costes directos |  |  | 10.18 |
