# Felpudo textil

- Propiedad del archivo: CYPE Ingenieros S.A.
- Formato: FIEBDC-3/2016
- Programa: Generador de precios de la construcción. CYPE Ingenieros, S.A.
- Fecha: 05/04/2024
- Ámbito geográfico: Honduras
- Divisa: HNL
- Costes indirectos: 3 %
- Gastos generales: 13 %
- Beneficio industrial: 6 %
- IVA: 15 %

## R Revestimientos

### RS Pisos

#### RSF Alfombras y felpudos

**RSF013** m² Felpudo textil.
Felpudo de rizos de vinilo entrelazados, color rojo, espesor total 14 mm, uso interior y exterior, enrollable, instalado en cajeado de piso formado por foso de 14 mm de profundidad (no incluido en este precio). Incluso preparación de la superficie soporte.
Incluye: Preparación de la superficie soporte. Colocación del felpudo.
Criterio de medición de proyecto: Superficie medida según documentación gráfica de Proyecto.
Criterio de medición de obra: Se medirá la superficie realmente ejecutada según especificaciones de Proyecto.

| Código | Ud | Descripción | Rendimiento | Precio | Importe |
|---|---|---|---|---|---|
| mt18fet010e | m² | Felpudo de rizos de vinilo entrelazados, color rojo, espesor total 14 mm, uso interior y exterior, enrollable, para instalar en cajeado de piso formado por foso de 14 mm de profundidad. (material) | 1 | 1125.04 | 1125.040 |
| mo027 | h | Instalador de moquetas y revestimientos textiles. (mano de obra) | 0.039 | 114.04 | 4.448 |
| mo065 | h | Ayudante de instalador de moquetas y revestimientos textiles. (mano de obra) | 0.039 | 85.25 | 3.325 |
| % | % | Herramienta menor | 2 % | 1132.813 | 22.656 |
|  |  | Costes directos |  |  | 1155.469 |
