# Solado mediante el sistema de colocación en seco Dry System "TAU CERÁMICA"

- Propiedad del archivo: CYPE INGENIEROS, S.A.
- Formato: FIEBDC-3/2002
- Ámbito geográfico: Honduras
- Costes indirectos: 3.00 %
- Gastos generales: 13.00 %
- Beneficio industrial: 6.00 %
- IVA: 15.00 %

**RSG110** m² Solado mediante el sistema de colocación en seco Dry System "TAU CERÁMICA", de paneles de 600x600 mm y 14 mm de espesor, formados por un soporte base machihembrado de material polimérico, adherido a la parte inferior de una baldosa cerámica de gres porcelánico, estilo técnico "TAU CERÁMICA", de 596x596 mm y 12 mm de espesor, para uso interior, colocados en seco sobre una lámina antideslizante de EPDM Dry Systal, con sistema de calefacción por folio radiante, CIVIS'TERMIA y rejuntados con una mezcla de resinas sintéticas y agregados, de alta flexibilidad, Resi-cer.
Suministro y ejecución de piso mediante el sistema de colocación en seco Dry System "TAU CERÁMICA", de paneles de 600x600 mm y 14 mm de espesor, formado por un soporte base machihembrado de material polimérico, adherido a la parte inferior de una baldosa cerámica de gres porcelánico, estilo técnico "TAU CERÁMICA", de 596x596 mm y 12 mm de espesor; E<0,5% (gres porcelánico), para uso interior, colocados sobre una lámina antideslizante de EPDM Dry Systal, de 3 mm de espesor, con sistema de calefacción por folio radiante, CIVIS'TERMIA. Incluso parte proporcional de limpieza, comprobación de la superficie soporte, replanteos, cortes, formación de juntas perimetrales continuas, de anchura no menor de 5 mm, en los límites con paredes, columnas exentas y elevaciones de nivel y, en su caso, juntas de partición y juntas estructurales existentes en la superficie soporte, fraguado con una mezcla de resinas sintéticas y agregados, de alta flexibilidad, Resi-cer, eliminación del material sobrante del rejuntado, colocación del contrazócalo y limpieza final del piso con agua caliente.
Incluye: Limpieza y comprobación de la superficie soporte. Replanteo de los niveles de acabado. Colocación del aislamiento. Colocación de la capa separadora de polietileno. Colocación de los folios calefactores. Colocación de la lámina antideslizante de EPDM. Encintado de juntas. Colocación de las baldosas con sistema de machihembrado en seco. Rejuntado. Eliminación y limpieza del material sobrante. Colocación del zócalo. Limpieza final del piso.
Criterio de medición de proyecto: Superficie medida según documentación gráfica de Proyecto, deduciendo los huecos de superficie mayor de 3 m². No se ha incrementado la medición por roturas y recortes, ya que en la descomposición se ha considerado un 5% más de piezas.
Criterio de medición de obra: Se medirá la superficie realmente ejecutada según especificaciones de Proyecto, deduciendo los huecos de superficie mayor de 3 m².

| Código | Ud | Descripción | Rendimiento | Precio | Importe |
|---|---|---|---|---|---|
| mt12pct025e | m² | Panel para el sistema de colocación en seco Dry System "TAU CERÁMICA" de 600x600 mm y 14 mm de espesor, formado por un soporte base machihembrado de material polimérico, adherido a la parte inferior de una baldosa cerámica de gres porcelánico, estilo técnico "TAU CERÁMICA", de 596x596 mm y 12 mm de espesor; clasificación 2/2/A/2. (material) | 1.050 | 73.71 | 77.40 |
| mt12pct100 | Ud | Repercusión, por m², de instalación, bajo piso, del sistema de calefacción CIVIS'TERMIA, para pisos de colocación en seco Dry System "TAU CERÁMICA", formado por panel para aislamiento térmico y acústico de poliestireno extruido de 2 cm de espesor, folios calefactores Cecatau, capa separadora de polietileno de 0,4 mm de espesor, elementos de regulación y control y piezas especiales. (material) | 1.000 | 63.18 | 63.18 |
| mt09mtc025 | kg | Mortero de alta flexibilidad a base de resinas sintéticas, Resi-cer "TAU CERÁMICA", con alta resistencia a agentes químicos, para el rejuntado de baldosas cerámicas. (material) | 0.500 | 0.74 | 0.37 |
| mt12pct050 | Ud | Lámina antideslizante de EPDM, Dry Systal "TAU CERÁMICA", de 3 mm de espesor, para el sistema Dry System, de colocación en seco de baldosas cerámicas. (material) | 1.050 | 5.05 | 5.30 |
| mo023 | h | Colocador de pisos. (mano de obra) | 0.376 | 2.05 | 0.77 |
| mo061 | h | Ayudante de colocador de pisos. (mano de obra) | 0.188 | 1.51 | 0.28 |
| mo004 | h | Instalador de calefacción. (mano de obra) | 0.188 | 2.12 | 0.40 |
| mo103 | h | Ayudante de instalador de calefacción. (mano de obra) | 0.188 | 1.51 | 0.28 |
| % | % | Herramienta menor | 2 % | 147.98 | 2.96 |
|  |  | Costes directos |  |  | 150.94 |
