# Piso de goma negra, suministrada en losetas de 610x610x3 mm, colocado con adhesivo de contacto

- Propiedad del archivo: CYPE INGENIEROS, S.A.
- Formato: FIEBDC-3/2002
- Ámbito geográfico: Honduras
- Divisa: HNL
- Costes indirectos: 3.00 %
- Gastos generales: 13.00 %
- Beneficio industrial: 6.00 %
- IVA: 15.00 %

**RSS010** m² Piso de goma negra, suministrada en losetas de 610x610x3 mm, colocado con adhesivo de contacto.
Piso de goma negra, suministrada en losetas de 610x610x3 mm, colocado con adhesivo de contacto sobre capa de pasta niveladora no incluida en este precio. Incluso parte proporcional de adhesivo de contacto, formación de juntas del piso sintético, eliminación y limpieza del material sobrante y limpieza final del piso.
Incluye: Replanteo y recorte del piso. Aplicación de la capa de adhesivo de contacto. Colocación del piso. Eliminación y limpieza del material sobrante. Limpieza final del piso.
Criterio de medición de proyecto: Superficie útil, medida según documentación gráfica de Proyecto.
Criterio de medición de obra: Se medirá la superficie realmente ejecutada según especificaciones de Proyecto.

| Código | Ud | Descripción | Rendimiento | Precio | Importe |
|---|---|---|---|---|---|
| mt18dww010 | kg | Adhesivo de contacto a base de resina acrílica en dispersión acuosa, para piso de goma, caucho, linóleo, PVC, moqueta y textil. (material) | 0.250 | 121.64 | 30.41 |
| mt18dsi010p | m² | Loseta de goma de 610x610x3 mm, acabado negro. (material) | 1.050 | 581.89 | 610.98 |
| mo026 | h | Instalador de revestimientos flexibles. (mano de obra) | 0.170 | 71.73 | 12.19 |
| mo064 | h | Ayudante de instalador de revestimientos flexibles. (mano de obra) | 0.085 | 53.32 | 4.53 |
| % | % | Herramienta menor | 2 % | 658.11 | 13.16 |
|  |  | Costes directos |  |  | 671.27 |
