# Piso vinílico homogéneo, en losetas

- Propiedad del archivo: CYPE Ingenieros S.A.
- Formato: FIEBDC-3/2016
- Programa: Generador de precios de la construcción. CYPE Ingenieros, S.A.
- Fecha: 05/04/2024
- Ámbito geográfico: Honduras
- Divisa: HNL
- Costes indirectos: 3 %
- Gastos generales: 13 %
- Beneficio industrial: 6 %
- IVA: 15 %

## R Revestimientos

### RS Pisos

#### RSS De caucho, de linóleo y vinílicos

**RSS031** m² Piso vinílico homogéneo, en losetas.
Piso vinílico homogéneo, de 2,0 mm de espesor, con tratamiento de protección superficial a base de poliuretano, color a elegir, suministrado en losetas de 61x61 cm; peso total: 3150 g/m²; clasificación al uso, según ISO 10874: clase 23 para uso doméstico; clase 34 para uso comercial; clase 43 para uso industrial; reducción del ruido de impactos 4 dB, según ISO 10140; Euroclase Bfl-s1 de reacción al fuego. Colocación en obra: con adhesivo, sobre capa fina de nivelación.
Criterio de valoración económica: El precio no incluye la capa fina de nivelación.
Incluye: Replanteo y recorte del piso. Aplicación del adhesivo. Colocación del piso. Soldado de unión y juntas entre losetas. Resolución de encuentros y puntos singulares. Eliminación y limpieza del material sobrante. Limpieza final del piso.
Criterio de medición de proyecto: Superficie útil, medida según documentación gráfica de Proyecto, deduciendo los huecos de superficie mayor de 1 m².
Criterio de medición de obra: Se medirá la superficie realmente ejecutada según especificaciones de Proyecto, deduciendo los huecos de superficie mayor de 1 m².

| Código | Ud | Descripción | Rendimiento | Precio | Importe |
|---|---|---|---|---|---|
| mt18adq020d | kg | Adhesivo, a base de copolímeros acrílicos modificados en dispersión acuosa, sin disolventes, color beige, para aplicar en interiores, para el encolado de pavimentos de PVC, linóleo y moqueta. (material) | 0.375 | 124.94 | 46.853 |
| mt18dsi031a | m² | Losetas homogéneas de PVC, de 61x61 cm y 2 mm de espesor, con tratamiento de protección superficial a base de poliuretano, color a elegir; peso total: 3150 g/m²; clasificación al uso, según ISO 10874: clase 23 para uso doméstico; clase 34 para uso comercial; clase 43 para uso industrial; reducción del ruido de impactos 4 dB, según ISO 10140; Euroclase Bfl-s1 de reacción al fuego. (material) | 1.05 | 635.49 | 667.265 |
| mo026 | h | Instalador de revestimientos flexibles. (mano de obra) | 0.26 | 114.04 | 29.650 |
| mo064 | h | Ayudante de instalador de revestimientos flexibles. (mano de obra) | 0.13 | 85.25 | 11.083 |
| % | % | Herramienta menor | 2 % | 754.851 | 15.097 |
|  |  | Costes directos |  |  | 769.948 |

Residuos:
- colocación: mt18dsi031a; factor de residuo 0.0458876

## Recursos

**mt18dsi031a** m² Losetas homogéneas de PVC
Datos técnicos: Coste energético 142.840 MJ; Emisión de CO2 15.537 kg; Código LER 17 02 03; Masa del elemento 3.15 kg; Volumen 0.00525 m3
Residuos:
- embalaje: re170203 Plástico. (componente de residuo); rendimiento 0.034 kg; Código LER 17 02 03; Masa del elemento 1 kg; Volumen 0.001667 m3
