# Cielo falso registrable de lamas metálicas

- Propiedad del archivo: CYPE Ingenieros S.A.
- Formato: FIEBDC-3/2016
- Programa: Generador de precios de la construcción. CYPE Ingenieros, S.A.
- Fecha: 29/10/2024
- Ámbito geográfico: Honduras
- Divisa: HNL
- Costes indirectos: 3 %
- Gastos generales: 13 %
- Beneficio industrial: 6 %
- IVA: 15 %

## R Revestimientos

### RT Cielos falsos en interiores

#### RTL Registrables, metálicos

**RTL025** m² Cielo falso registrable de lamas metálicas.
Cielo falso registrable suspendido, situado a una altura menor de 4 m, constituido por: ESTRUCTURA: entramado metálico oculto fijado a la losa o elemento soporte con varillas; LAMAS METÁLICAS: lamas horizontales de superficie lisa, de aluminio lacado, y de 85 mm de anchura, separadas 15 mm, con perfiles intermedios para la unión de las lamas entre sí. Incluso perfiles angulares, fijaciones para el anclaje de los perfiles y accesorios de montaje.
Incluye: Replanteo de los ejes de la trama modular. Nivelación y fijación de los perfiles perimetrales. Señalización de los puntos de anclaje a la losa o elemento soporte. Nivelación y suspensión de los perfiles primarios y secundarios de la trama. Corte y encaje de las lamas. Resolución de encuentros y puntos singulares. Formación de huecos para recepción de posibles elementos de anclaje y/o instalaciones.
Criterio de medición de proyecto: Superficie medida entre paramentos, según documentación gráfica de Proyecto, sin descontar huecos para instalaciones.
Criterio de medición de obra: Se medirá la superficie realmente ejecutada según especificaciones de Proyecto, sin descontar huecos para instalaciones.

| Código | Ud | Descripción | Rendimiento | Precio | Importe |
|---|---|---|---|---|---|
| mt12fla100cg | m | Lama horizontal de superficie lisa, de aluminio prelacado, de 85 mm de anchura y 0,45 mm de espesor, con 15 mm de separación, sin aislamiento acústico, color blanco, para cielos falsos registrables con entramado oculto. (material) | 10.2 | 58.12 | 592.824 |
| mt12fpg010bgj | m | Perfil 28/41/4000 mm, de 0,6 mm de espesor, color blanco, de lámina de acero galvanizado, acabado troquelado, para la colocación de lamas horizontales cada 100 mm, en cielos falsos registrables. (material) | 1 | 53.41 | 53.410 |
| mt12fpg020b | m | Perfil 20/15/4000 mm, de 0,5 mm de espesor, color blanco, de lámina de acero galvanizado, para colocar entre lamas con 15 mm de separación. (material) | 10 | 29.97 | 299.700 |
| mt12fpg030aa | m | Perfil en U 20/15/3000 mm, color blanco, de aluminio lacado. (material) | 1 | 25.52 | 25.520 |
| mt12fpg050c | Ud | Clip de plástico, para la fijación entre lamas o bandejas metálicas y los perfiles de remate perimetral, en cielos falsos registrables. (material) | 4 | 1.78 | 7.120 |
| mt12psg190 | Ud | Varilla de cuelgue. (material) | 1.25 | 11.42 | 14.275 |
| mt12psg220 | Ud | Fijación compuesta por taco y tornillo 5x27. (material) | 1.25 | 1.97 | 2.463 |
| mo015 | h | Montador de cielos rasos. (mano de obra) | 0.304 | 118.7 | 36.085 |
| mo082 | h | Ayudante de montador de cielos rasos. (mano de obra) | 0.304 | 86.35 | 26.250 |
| % | % | Herramienta menor | 2 % | 1057.647 | 21.153 |
|  |  | Costes directos |  |  | 1078.800 |

Residuos:
- colocación: mt12fla100cg; factor de residuo 0.048
- colocación: mt12fpg010bgj; factor de residuo 0.0170294
- colocación: mt12fpg020b; factor de residuo 0.0188
- colocación: mt12fpg030aa Perfil en U 20/15/3000 mm, color blanco, de aluminio lacado; factor de residuo 0.048

## Recursos

**mt12fla100cg** m Lama horizontal de superficie lisa
Datos técnicos: Coste energético 11.116 MJ; Emisión de CO2 0.785 kg; Código LER 17 04 02; Masa del elemento 0.097 kg; Volumen 0.000065 m3
Residuos:
- embalaje: re170203 Plástico. (componente de residuo); rendimiento 0.005 kg; Código LER 17 02 03; Masa del elemento 1 kg; Volumen 0.001667 m3

**mt12fpg010bgj** m Perfil 28/41/4000 mm
Datos técnicos: Coste energético 90.677 MJ; Emisión de CO2 2.780 kg; Código LER 17 04 05; Masa del elemento 0.68 kg; Volumen 0.000324 m3
Residuos:
- embalaje: re170203 Plástico; rendimiento 0.005 kg

**mt12fpg020b** m Perfil 20/15/4000 mm
Datos técnicos: Coste energético 24.349 MJ; Emisión de CO2 0.753 kg; Código LER 17 04 05; Masa del elemento 0.18 kg; Volumen 0.000086 m3
Residuos:
- embalaje: re170203 Plástico; rendimiento 0.005 kg

**mt12fpg030aa** m Perfil en U 20/15/3000 mm, color blanco, de aluminio lacado
Datos técnicos: Coste energético 4.868 MJ; Emisión de CO2 0.338 kg; Código LER 17 04 02; Masa del elemento 0.04 kg; Volumen 0.000027 m3
Residuos:
- embalaje: re170203 Plástico; rendimiento 0.005 kg
