# Bandeja de escayola, para solución perimetral de techo

- Propiedad del archivo: CYPE Ingenieros S.A.
- Formato: FIEBDC-3/2016
- Programa: Generador de precios de la construcción. CYPE Ingenieros, S.A.
- Fecha: 29/10/2024
- Ámbito geográfico: Honduras
- Divisa: HNL
- Costes indirectos: 3 %
- Gastos generales: 13 %
- Beneficio industrial: 6 %
- IVA: 15 %

## R Revestimientos

### RT Cielos falsos en interiores

#### RTP Prefabricados de escayola

**RTP100** m Bandeja de escayola, para solución perimetral de techo.
Bandeja de escayola, de 20x4x120 cm, para solución perimetral de techo, recibida con cola para escayola. Incluso accesorios de fijación.
Incluye: Replanteo y trazado en los paramentos de la situación de las piezas. Presentación y corte de las piezas. Humectación de la base de fijación. Extendido de la cola. Colocación y rejuntado de las piezas. Repasos de encuentros entre piezas, esquinas y rincones.
Criterio de medición de proyecto: Longitud medida según documentación gráfica de Proyecto.
Criterio de medición de obra: Se medirá la longitud realmente ejecutada según especificaciones de Proyecto.

| Código | Ud | Descripción | Rendimiento | Precio | Importe |
|---|---|---|---|---|---|
| mt12rea040a | m | Bandeja de escayola, de 20x4x120 cm. (material) | 1.05 | 166.13 | 174.437 |
| mt09eyc030 | kg | Cola para escayola. (material) | 0.09 | 8.65 | 0.779 |
| mo035 | h | Escayolista. (mano de obra) | 0.19 | 115.52 | 21.949 |
| % | % | Herramienta menor | 2 % | 197.165 | 3.943 |
|  |  | Costes directos |  |  | 201.108 |

Residuos:
- colocación: mt12rea040a Bandeja de escayola, de 20x4x120 cm; factor de residuo 0.0053

## Recursos

**mt12rea040a** m Bandeja de escayola, de 20x4x120 cm
Datos técnicos: Coste energético 9.320 MJ; Emisión de CO2 0.415 kg; Código LER 17 08 02; Masa del elemento 2.7 kg; Volumen 0.0027 m3
Residuos:
- embalaje: re170203 Plástico. (componente de residuo); rendimiento 0.002 kg; Código LER 17 02 03; Masa del elemento 1 kg; Volumen 0.001667 m3
