# Cielo falso registrable de paneles de MDF. Sistema Fonotech Fonowood "BUTECH"

- Propiedad del archivo: CYPE Ingenieros S.A.
- Formato: FIEBDC-3/2016
- Programa: Generador de precios de la construcción. CYPE Ingenieros, S.A.
- Fecha: 11/11/2023
- Ámbito geográfico: Honduras
- Divisa: HNL
- Costes indirectos: 3 %
- Gastos generales: 13 %
- Beneficio industrial: 6 %
- IVA: 15 %

## R Revestimientos

### RT Cielos falsos en interiores

#### RTT Registrables, de madera

**RTT030** m² Cielo falso registrable de paneles de MDF. Sistema Fonotech Fonowood "BUTECH".
Cielo falso registrable suspendido, situado a una altura menor de 4 m. Sistema Fonotech Fonowood "BUTECH", constituido por: ESTRUCTURA: perfilería vista de 24 mm de anchura, de acero galvanizado prelacado, color gris acero, comprendiendo perfiles primarios y secundarios; PANELES: paneles perforados autoportantes, de MDF con una lámina de melamina con recubrimiento ignífugo en la cara vista, modelo Cree, color arce "BUTECH" "PORCELANOSA GRUPO", de 600x600 mm y 12 mm de espesor, resistencia térmica 0,06 m²K/W, conductividad térmica 0,2 W/(mK). Incluso accesorios de montaje.
Incluye: Trazado en los muros del nivel del cielo falso. Nivelación y fijación de los perfiles perimetrales. Replanteo de los perfiles primarios de la trama. Señalización de los puntos de anclaje a la losa o elemento soporte. Nivelación y suspensión de los perfiles primarios y secundarios de la trama. Corte de los paneles. Colocación de los paneles. Resolución de encuentros y puntos singulares.
Criterio de medición de proyecto: Superficie medida entre paramentos, según documentación gráfica de Proyecto, sin descontar huecos para instalaciones.
Criterio de medición de obra: Se medirá la superficie realmente ejecutada según especificaciones de Proyecto, sin descontar huecos para instalaciones.

| Código | Ud | Descripción | Rendimiento | Precio | Importe |
|---|---|---|---|---|---|
| mt12plb010aa | m² | Cielo falso formado por paneles perforados autoportantes, de MDF con una lámina de melamina con recubrimiento ignífugo en la cara vista, imitación madera, modelo Cree "BUTECH" "PORCELANOSA GRUPO", de 600x600 mm y 12 mm de espesor, con un velo de fibra de vidrio adherido a la cara interna del panel, como corrector acústico y filtro de partículas, resistencia térmica 0,06 m²K/W, conductividad térmica 0,2 W/(mK), densidad 2300 kg/m³, factor de resistencia a la difusión del vapor de agua 20 y Euroclase B-s2, d0 de reacción al fuego; incluso sistema de perfilería metálica vista de acero galvanizado prelacado, color gris acero y varillas de sujeción. (material) | 1.02 | 3115.62 | 3177.932 |
| mo015 | h | Montador de cielos rasos. (mano de obra) | 0.228 | 108.53 | 24.745 |
| mo082 | h | Ayudante de montador de cielos rasos. (mano de obra) | 0.228 | 78.97 | 18.005 |
| % | % | Herramienta menor | 2 % | 3220.682 | 64.414 |
|  |  | Costes directos |  |  | 3285.096 |

Residuos:
- colocación: mt12plb010aa; factor de residuo 0.024

## Recursos

**mt12plb010aa** m² Cielo falso formado por paneles perforados autoportantes
Datos técnicos: Coste energético 105.462 MJ; Emisión de CO2 2.639 kg; Código LER 17 06 04; Masa del elemento 9.9 kg; Volumen 0.0165 m3
Residuos:
- embalaje: re170203 Plástico. (componente de residuo); rendimiento 0.034 kg; Código LER 17 02 03; Masa del elemento 1 kg; Volumen 0.001667 m3
