# Sistema centralizado de control Easyzone

- Propiedad del archivo: CYPE INGENIEROS, S.A.
- Formato: FIEBDC-3/2002
- Ámbito geográfico: Honduras
- Divisa: HNL
- Costes indirectos: 3.00 %
- Gastos generales: 13.00 %
- Beneficio industrial: 6.00 %
- IVA: 15.00 %

## I Instalaciones

### IB Sistemas de climatización

#### IBZ Sistema Airzone

**IBZ006** Ud Sistema centralizado de control Easyzone.
Sistema centralizado de control Easyzone "AIRZONE", formado por, con plenum para conexión a salida de aire rectangular de unidad interior de aire acondicionado Daikin, con 2 embocaduras tubulares con compuertas motorizadas, para conexión a ductos tubulares flexibles de distribución de aire, ionizadores para purificación del aire y sensores de calidad del aire en las compuertas motorizadas, con placa central de sistema, pasarela de comunicaciones de la central del sistema con el equipo de ductos zonificados y entrada de aire para ventilación mecánica controlada (VMC) de 150 mm de diámetro, Easyzone CAI Standard + VMC AZEZ8DAST01XS2, cabezales termostáticos, cable eléctrico con conductor de cobre electrolítico recocido sin estañar, de 2x0,5+2x0,22 mm² de sección, AZX6CABLEBUS15.
Incluye: Replanteo. Colocación y fijación de la central del sistema. Colocación y fijación de los accesorios. Colocación y fijación del plenum motorizado. Tendido y fijación del tubo de protección del cableado. Tendido del cableado. Conexionado eléctrico.
Criterio de medición de proyecto: Número de unidades previstas, según documentación gráfica de Proyecto.
Criterio de medición de obra: Se medirá el número de unidades realmente ejecutadas según especificaciones de Proyecto.

| Código | Ud | Descripción | Rendimiento | Precio | Importe |
|---|---|---|---|---|---|
| mt42air249apa | Ud | Plenum para conexión a salida de aire rectangular de unidad interior de aire acondicionado Daikin, con 2 embocaduras tubulares con compuertas motorizadas, para conexión a ductos tubulares flexibles de distribución de aire, ionizadores para purificación del aire y sensores de calidad del aire en las compuertas motorizadas, con placa central de sistema, pasarela de comunicaciones de la central del sistema con el equipo de ductos zonificados y entrada de aire para ventilación mecánica controlada (VMC) de 150 mm de diámetro, Easyzone CAI Standard + VMC AZEZ8DAST01XS2 "AIRZONE". (material) | 1.000 | 38200.48 | 38200.48 |
| mt35aia010a | m | Tubo curvable de PVC, corrugado, de color negro, de 16 mm de diámetro nominal, para canalización empotrada en obra de mampostería (paredes y techos). Resistencia a la compresión 320 N, resistencia al impacto 1 julio, temperatura de trabajo -5°C hasta 60°C, con grado de protección IP545, no propagador de la llama. (material) | 10.000 | 12.25 | 122.50 |
| mt42air900a | m | Cable eléctrico con conductor de cobre electrolítico recocido sin estañar, de 2x0,5+2x0,22 mm² de sección, AZX6CABLEBUS15 "AIRZONE", con aislamiento de PVC/A, suministrado en rollos de 15 m (material) | 10.000 | 38.53 | 385.30 |
| mo005 | h | Instalador de climatización. (mano de obra) | 0.329 | 118.70 | 39.05 |
| mo104 | h | Ayudante de instalador de climatización. (mano de obra) | 0.263 | 86.19 | 22.67 |
| % | % | Herramienta menor | 2 % | 38770.00 | 775.40 |
|  |  | Costes directos |  |  | 39545.40 |
