# Puertas exteriores y ventanas de aluminio "CORTIZO"

- Propiedad del archivo: CYPE INGENIEROS, S.A.
- Formato: FIEBDC-3/2002
- Ámbito geográfico: Honduras
- Divisa: HNL
- Costes indirectos: 3.00 %
- Gastos generales: 13.00 %
- Beneficio industrial: 6.00 %
- IVA: 15.00 %

## L Puertas, ventanas, closets, fierrería, vidrios y protecciones solares

### LC Perfilería para puertas y ventanas

#### LCY Sistemas de aluminio

**LCY010** Ud Puertas exteriores y ventanas de aluminio "CORTIZO".
Ventana de aluminio, serie Cor-80 Industrial "CORTIZO", con rotura de puente térmico, dos hojas practicables, con apertura hacia el interior, dimensiones 1200x600 mm, acabado lacado color blanco, con el sello QUALICOAT, que garantiza el espesor y la calidad del proceso de lacado, compuesta de hoja de 88 mm y marco de 80 mm, junquillos, marco, juntas de estanqueidad de EPDM, manilla estándar y herrajes; transmitancia térmica del marco: Uh,m = desde 1,3 W/(m²K); espesor máximo del acristalamiento: 65 mm, con clasificación a la permeabilidad al aire 3 m³/h·m² a 100 Pa, clasificación a la estanqueidad al agua 100 min a 1950 Pa, y clasificación a la resistencia a la carga del viento 2000 Pa, sin premarco y sin persiana. Incluso patillas de anclaje para la fijación de la carpintería, sellador adhesivo y silicona neutra para sellado perimetral de las juntas exterior e interior, entre la carpintería y la obra. TSAC.
Criterio de valoración económica: El precio no incluye el recibido en obra de la carpintería.
Incluye: Ajuste final de las hojas. Sellado perimetral de la junta entre las puertas exteriores y ventanas y el paramento.
Criterio de medición de proyecto: Número de unidades previstas, según documentación gráfica de Proyecto.
Criterio de medición de obra: Se medirá el número de unidades realmente ejecutadas según especificaciones de Proyecto.

| Código | Ud | Descripción | Rendimiento | Precio | Importe |
|---|---|---|---|---|---|
| mt25pfz280acaa | Ud | Ventana de aluminio, serie Cor-80 Industrial "CORTIZO", con rotura de puente térmico, dos hojas practicables, con apertura hacia el interior, dimensiones 1200x600 mm, acabado lacado color blanco, con el sello QUALICOAT, que garantiza el espesor y la calidad del proceso de lacado, compuesta de hoja de 88 mm y marco de 80 mm, junquillos, marco, juntas de estanqueidad de EPDM, manilla estándar y herrajes; transmitancia térmica del marco: Uh,m = desde 1,3 W/(m²K); espesor máximo del acristalamiento: 65 mm, Permeabilidad al aire en relación con la superficie total de 3 m³/h·m² a 100 Pa. Estanqueidad al agua de 100 min a 1950 Pa. Resistencia a la carga del viento de 2000 Pa, tolerando una flecha frontal de hasta 1/300 en el elemento más deformado del bastidor. TSAC. (material) | 1.000 | 15978.35 | 15978.35 |
| mt22www010a | Ud | Cartucho de 290 ml de sellador adhesivo monocomponente, neutro, superelástico, a base de polímero MS, color blanco, con resistencia a la intemperie y a los rayos UV y elongación hasta rotura 750%. (material) | 0.612 | 147.37 | 90.19 |
| mt22www050a | Ud | Cartucho de 300 ml de silicona neutra oxímica, de elasticidad permanente y curado rápido, color blanco, rango de temperatura de trabajo de -60 a 150°C, con resistencia a los rayos UV, dureza Shore A aproximada de 22, según ISO 868 y elongación a rotura >= 800%, según ISO 8339. (material) | 0.288 | 131.77 | 37.95 |
| op00ato010 |  | Atornillador. | 1.000 | 0.00 | 0.00 |
| mo018 | h | Fierrero. (mano de obra) | 1.402 | 122.20 | 171.32 |
| mo059 | h | Ayudante de fierrero. (mano de obra) | 0.898 | 90.34 | 81.13 |
| % | % | Herramienta menor | 2 % | 16358.94 | 327.18 |
|  |  | Costes directos |  |  | 16686.12 |
