# Dispositivo para microventilación

- Propiedad del archivo: CYPE Ingenieros S.A.
- Formato: FIEBDC-3/2016
- Programa: Generador de precios de la construcción. CYPE Ingenieros, S.A.
- Fecha: 28/10/2024
- Ámbito geográfico: Honduras
- Divisa: HNL
- Costes indirectos: 3 %
- Gastos generales: 13 %
- Beneficio industrial: 6 %
- IVA: 15 %

## I Instalaciones

### IV Ventilación

#### IVA Aberturas para ventilación

**IVA011** Ud Dispositivo para microventilación.
Herraje para microabertura de ventana corrediza, sistema 2000 Perimetral y sistema 4200 Perimetral, "CORTIZO". Incluso accesorios de montaje y elementos de fijación.
Incluye: Replanteo. Montaje. Colocación y fijación del dispositivo para microventilación entre la hoja y el marco de la carpintería.
Criterio de medición de proyecto: Número de unidades previstas, según documentación gráfica de Proyecto.
Criterio de medición de obra: Se medirá el número de unidades realmente ejecutadas según especificaciones de Proyecto.

| Código | Ud | Descripción | Rendimiento | Precio | Importe |
|---|---|---|---|---|---|
| mt25pfz180c | Ud | Herraje para microabertura de ventana corrediza, sistema 2000 Perimetral y sistema 4200 Perimetral, "CORTIZO", con accesorios de montaje y elementos de fijación. (material) | 1 | 49.53 | 49.530 |
| mo018 | h | Fierrero. (mano de obra) | 0.077 | 117.04 | 9.012 |
| mo059 | h | Ayudante de fierrero. (mano de obra) | 0.077 | 86.52 | 6.662 |
| % | % | Herramienta menor | 2 % | 65.204 | 1.304 |
|  |  | Costes directos |  |  | 66.508 |
