# Terminal de ventilación, para cubierta

- Propiedad del archivo: CYPE Ingenieros S.A.
- Formato: FIEBDC-3/2016
- Programa: Generador de precios de la construcción. CYPE Ingenieros, S.A.
- Fecha: 28/10/2024
- Ámbito geográfico: Honduras
- Divisa: HNL
- Costes indirectos: 3 %
- Gastos generales: 13 %
- Beneficio industrial: 6 %
- IVA: 15 %

## I Instalaciones

### IV Ventilación

#### IVM Ventilación mecánica

**IVM029** Ud Terminal de ventilación, para cubierta.
Terminal de ventilación, para cubierta, DucoFlex "DAIKIN", color negro, de 300 mm de diámetro y 365 mm de longitud, con manguito pasamuros de 635 mm de longitud, para conexión a ductos de ventilación de 160 ó 180 mm de diámetro interior, de 1045 mm de longitud total; manguito de estanqueidad para cubierta plana.
Incluye: Replanteo. Colocación.
Criterio de medición de proyecto: Número de unidades previstas, según documentación gráfica de Proyecto.
Criterio de medición de obra: Se medirá el número de unidades realmente ejecutadas según especificaciones de Proyecto.

| Código | Ud | Descripción | Rendimiento | Precio | Importe |
|---|---|---|---|---|---|
| mt42dai987a | Ud | Terminal de ventilación, para cubierta, DucoFlex "DAIKIN", color negro, de 300 mm de diámetro y 365 mm de longitud, con manguito pasamuros de 635 mm de longitud, para conexión a ductos de ventilación de 160 ó 180 mm de diámetro interior, de 1045 mm de longitud total. (material) | 1 | 9676.49 | 9676.490 |
| mt42dai988a | Ud | Manguito de estanqueidad para terminal de ventilación para cubierta plana, de aluminio, DucoFlex "DAIKIN", de 420 mm de diámetro en la base y 115 mm de altura. (material) | 1 | 2635.76 | 2635.760 |
| mo005 | h | Instalador de climatización. (mano de obra) | 0.164 | 118.7 | 19.467 |
| mo104 | h | Ayudante de instalador de climatización. (mano de obra) | 0.164 | 86.19 | 14.135 |
| % | % | Herramienta menor | 2 % | 12345.852 | 246.917 |
|  |  | Costes directos |  |  | 12592.769 |
