# Silenciador para ducto

- Propiedad del archivo: CYPE Ingenieros S.A.
- Formato: FIEBDC-3/2016
- Programa: Generador de precios de la construcción. CYPE Ingenieros, S.A.
- Fecha: 28/10/2024
- Ámbito geográfico: Honduras
- Divisa: HNL
- Costes indirectos: 3 %
- Gastos generales: 13 %
- Beneficio industrial: 6 %
- IVA: 15 %

## I Instalaciones

### IV Ventilación

#### IVM Ventilación mecánica

**IVM085** Ud Silenciador para ducto.
Silenciador cilíndrico semirrígido, DucoFlex "DAIKIN", de aluminio perfilado, de 260 mm de diámetro y 1000 m de longitud, con material absorbente de lana de vidrio de 50 mm de espesor y conexiones de 160 mm de diámetro. Incluso accesorios de montaje y elementos de fijación.
Incluye: Replanteo. Colocación y fijación. Comprobación de su correcto funcionamiento.
Criterio de medición de proyecto: Número de unidades previstas, según documentación gráfica de Proyecto.
Criterio de medición de obra: Se medirá el número de unidades realmente ejecutadas según especificaciones de Proyecto.

| Código | Ud | Descripción | Rendimiento | Precio | Importe |
|---|---|---|---|---|---|
| mt42dai991a | Ud | Silenciador cilíndrico semirrígido, DucoFlex "DAIKIN", de aluminio perfilado, de 260 mm de diámetro y 1000 m de longitud, con material absorbente de lana de vidrio de 50 mm de espesor y conexiones de 160 mm de diámetro. (material) | 1 | 4585.5 | 4585.500 |
| mo005 | h | Instalador de climatización. (mano de obra) | 0.233 | 118.7 | 27.657 |
| mo104 | h | Ayudante de instalador de climatización. (mano de obra) | 0.233 | 86.19 | 20.082 |
| % | % | Herramienta menor | 2 % | 4633.239 | 92.665 |
|  |  | Costes directos |  |  | 4725.904 |
