# Sombrerete

- Propiedad del archivo: CYPE INGENIEROS, S.A.
- Formato: FIEBDC-3/2002
- Ámbito geográfico: Honduras
- Divisa: HNL
- Costes indirectos: 3.00 %
- Gastos generales: 13.00 %
- Beneficio industrial: 6.00 %
- IVA: 15.00 %

## I Instalaciones

### IV Ventilación

#### IVM Ventilación mecánica

**IVM060** Ud Sombrerete.
Sombrerete de ABS, para ducto de salida de 125 mm de diámetro exterior, acabado liso, color gris, con malla de protección, babero de plomo de 500x500 mm y cuello de conexión a ducto con junta.
Incluye: Replanteo. Colocación.
Criterio de medición de proyecto: Número de unidades previstas, según documentación gráfica de Proyecto.
Criterio de medición de obra: Se medirá el número de unidades realmente ejecutadas según especificaciones de Proyecto.

| Código | Ud | Descripción | Rendimiento | Precio | Importe |
|---|---|---|---|---|---|
| mt42cvc120a | Ud | Sombrerete de ABS, para ducto de salida de 125 mm de diámetro exterior, acabado liso, color gris, con malla de protección, babero de plomo de 500x500 mm y cuello de conexión a ducto con junta. (material) | 1.000 | 2450.57 | 2450.57 |
| mo020 | h | Albañil. (mano de obra) | 0.178 | 115.52 | 20.56 |
| mo112 | h | Peón especializado de albañilería. (mano de obra) | 0.089 | 84.56 | 7.53 |
| % | % | Herramienta menor | 2 % | 2478.66 | 49.57 |
|  |  | Costes directos |  |  | 2528.23 |
