# Sombrerete

- Propiedad del archivo: CYPE INGENIEROS, S.A.
- Formato: FIEBDC-3/2002
- Ámbito geográfico: Honduras
- Divisa: HNL
- Costes indirectos: 3.00 %
- Gastos generales: 13.00 %
- Beneficio industrial: 6.00 %
- IVA: 15.00 %

## I Instalaciones

### IV Ventilación

#### IVN Ventilación natural

**IVN040** Ud Sombrerete.
Sombrerete con caperuza rotativa, de lámina galvanizada, DucoFlex "DAIKIN", color teja, con malla de protección contra la entrada de hojas y pájaros, babero de plomo y cuello de conexión a ducto de 160 mm de diámetro interior.
Incluye: Replanteo. Colocación.
Criterio de medición de proyecto: Número de unidades previstas, según documentación gráfica de Proyecto.
Criterio de medición de obra: Se medirá el número de unidades realmente ejecutadas según especificaciones de Proyecto.

| Código | Ud | Descripción | Rendimiento | Precio | Importe |
|---|---|---|---|---|---|
| mt42dai986a | Ud | Sombrerete con caperuza rotativa, de lámina galvanizada, DucoFlex "DAIKIN", color teja, con malla de protección contra la entrada de hojas y pájaros, babero de plomo y cuello de conexión a ducto de 160 mm de diámetro interior. (material) | 1.000 | 6065.86 | 6065.86 |
| mo020 | h | Albañil. (mano de obra) | 0.183 | 115.52 | 21.14 |
| mo112 | h | Peón especializado de albañilería. (mano de obra) | 0.092 | 84.56 | 7.78 |
| % | % | Herramienta menor | 2 % | 6094.78 | 121.90 |
|  |  | Costes directos |  |  | 6216.68 |
