# Desmonte con explosivos

- Propiedad del archivo: CYPE INGENIEROS, S.A.
- Formato: FIEBDC-3/2002
- Ámbito geográfico: Honduras
- Divisa: HNL
- Costes indirectos: 3.00 %
- Gastos generales: 13.00 %
- Beneficio industrial: 6.00 %
- IVA: 15.00 %

## A Acondicionamiento del terreno

### AC Movimiento de tierras en obra civil

#### ACC Explanaciones

**ACC012** m³ Desmonte con explosivos.
Desmonte en roca, con explosivos y vagón perforador hidráulico sobre cadenas, con martillo en fondo, y carga sobre camión.
Criterio de valoración económica: El precio no incluye el transporte de los materiales excavados.
Incluye: Replanteo de los barrenos. Perforación de los barrenos. Transporte y preparación de los explosivos. Colocación de los explosivos. Detonación de los explosivos. Control posterior a la explosión. Extracción de los productos resultantes. Carga a camión de los materiales excavados.
Criterio de medición de proyecto: Volumen medido sobre los perfiles de los planos topográficos de Proyecto, que definen el movimiento de tierras a realizar en obra.
Criterio de medición de obra: Se medirá el volumen excavado sobre los perfiles transversales del terreno, una vez comprobado que dichos perfiles son los correctos según especificaciones de Proyecto, sin incluir los incrementos por excesos de excavación no autorizados, ni el relleno necesario para reconstruir la sección teórica por defectos imputables al Contratista. Se medirá la excavación una vez realizada y antes de que sobre ella se efectúe ningún tipo de relleno. Si el Contratista cerrase la excavación antes de conformada la medición, se entenderá que se aviene a lo que unilateralmente determine el director de la ejecución de la obra.

| Código | Ud | Descripción | Rendimiento | Precio | Importe |
|---|---|---|---|---|---|
| mt08exg030 | kg | Goma-2 ECO, incluso parte proporcional de detonador, cordón detonante y otros accesorios de voladura. (material) | 0.200 | 131.56 | 26.31 |
| mq05vag010 | h | Vagón perforador hidráulico sobre cadenas, con martillo en fondo y diámetro de perforación de 150 mm. (maquinaria) | 0.042 | 2914.15 | 122.39 |
| mq01pao010b | h | Pala cargadora sobre cadenas, de 96 kW/1,8 m³, equipada con escarificadora. (maquinaria) | 0.033 | 1202.44 | 39.68 |
| mo002 | h | Oficial 1ª artillero. (mano de obra) | 0.013 | 114.04 | 1.48 |
| % | % | Herramienta menor | 2 % | 189.86 | 3.80 |
|  |  | Costes directos |  |  | 193.66 |
