# Perfilado y refino de taludes, con medios mecánicos

- Propiedad del archivo: CYPE INGENIEROS, S.A.
- Formato: FIEBDC-3/2002
- Ámbito geográfico: Honduras
- Divisa: HNL
- Costes indirectos: 3.00 %
- Gastos generales: 13.00 %
- Beneficio industrial: 6.00 %
- IVA: 15.00 %

## A Acondicionamiento del terreno

### AC Movimiento de tierras en obra civil

#### ACP Perfilados, refinos y rasanteos

**ACP010** m² Perfilado y refino de taludes, con medios mecánicos.
Perfilado y refino de taludes de desmonte, de hasta 3 m de altura, en terreno de tránsito, con medios mecánicos.
Incluye: Preparación de la zona de trabajo. Situación de los puntos topográficos. Ejecución del perfilado y del refino.
Criterio de medición de proyecto: Superficie medida según documentación gráfica de Proyecto.
Criterio de medición de obra: Se medirá la superficie realmente ejecutada según especificaciones de Proyecto.

| Código | Ud | Descripción | Rendimiento | Precio | Importe |
|---|---|---|---|---|---|
| mq01exc010c | h | Retroexcavadora sobre cadenas, de 113 kW. (maquinaria) | 0.006 | 1329.01 | 7.97 |
| % | % | Herramienta menor | 2 % | 7.97 | 0.16 |
|  |  | Costes directos |  |  | 8.13 |
